# Aislamiento térmico bajo losa, con lanas minerales

- Propiedad del archivo: CYPE Ingenieros S.A.
- Formato: FIEBDC-3/2016
- Programa: Generador de precios de la construcción. CYPE Ingenieros, S.A.
- Fecha: 25/06/2024
- Ámbito geográfico: Ecuador
- Divisa: USD
- Costes indirectos: 3 %
- Gastos generales: 13 %
- Beneficio industrial: 6 %
- IVA: 12 %

## N Aislamientos e impermeabilizaciones

### NA Aislamientos térmicos

#### NAD Losas

**NAD010** m² Aislamiento térmico bajo losa, con lanas minerales.
Aislamiento térmico bajo losa, con panel rígido de lana de roca volcánica, con un revestimiento de virutas de madera aglomeradas con cemento, de 135 mm de espesor, resistencia térmica 3,6 m²K/W, conductividad térmica 0,037 W/(mK). Colocación en obra: a tope, con fijaciones mecánicas.
Incluye: Limpieza y preparación de la superficie soporte. Replanteo y corte del aislamiento. Colocación del aislamiento. Fijación del aislamiento.
Criterio de medición de proyecto: Superficie medida según documentación gráfica de Proyecto.
Criterio de medición de obra: Se medirá la superficie realmente ejecutada según especificaciones de Proyecto.

| Código | Ud | Descripción | Rendimiento | Precio | Importe |
|---|---|---|---|---|---|
| mt16lrw200af | m² | Panel rígido de lana de roca volcánica, con un revestimiento de virutas de madera aglomeradas con cemento, de 135 mm de espesor, resistencia térmica 3,6 m²K/W, conductividad térmica 0,037 W/(mK), Euroclase B2-s1, d0 de reacción al fuego, densidad 40 kg/m³, calor específico 840 J/kgK y factor de resistencia a la difusión del vapor de agua 1; proporcionando una reducción del nivel global ponderado de presión de ruido aéreo de 3 dBA. (material) | 1.05 | 133.85 | 140.543 |
| mt16aaa021a | Ud | Taco de expansión y clavo de polipropileno, con aro de estanqueidad, para fijación mecánica de paneles aislantes. (material) | 6 | 0.11 | 0.660 |
| mo054 | h | Colocador de aislantes. (mano de obra) | 0.135 | 10.62 | 1.434 |
| mo101 | h | Ayudante colocador de aislantes. (mano de obra) | 0.135 | 6.62 | 0.894 |
| % | % | Herramienta menor | 2 % | 143.531 | 2.871 |
|  |  | Costes directos |  |  | 146.402 |

Residuos:
- colocación: mt16lrw200af; factor de residuo 0.024

## Recursos

**mt16lrw200af** m² Panel rígido de lana de roca volcánica
Datos técnicos: Coste energético 315.360 MJ; Emisión de CO2 8.264 kg; Código LER 17 06 04; Masa del elemento 5.4 kg; Volumen 0.009 m3
Residuos:
- embalaje: re170203 Plástico. (componente de residuo); rendimiento 0.034 kg; Código LER 17 02 03; Masa del elemento 1 kg; Volumen 0.001667 m3

**mt16aaa021a** Ud Taco de expansión y clavo de polipropileno, con aro de estanqueidad, para fijación mecánica de paneles aislantes
Datos técnicos: Coste energético 0.968 MJ; Emisión de CO2 0.090 kg
Residuos:
- embalaje: re150101 Envases de papel y cartón. (componente de residuo); rendimiento 0.072 kg; Código LER 15 01 01; Masa del elemento 1 kg; Volumen 0.001333 m3
