# Aislamiento térmico bajo losa, con lanas minerales

- Propiedad del archivo: CYPE Ingenieros S.A.
- Formato: FIEBDC-3/2016
- Programa: Generador de precios de la construcción. CYPE Ingenieros, S.A.
- Fecha: 25/06/2024
- Ámbito geográfico: Ecuador
- Divisa: USD
- Costes indirectos: 3 %
- Gastos generales: 13 %
- Beneficio industrial: 6 %
- IVA: 12 %

## N Aislamientos e impermeabilizaciones

### NA Aislamientos térmicos

#### NAD Losas

**NAD010** m² Aislamiento térmico bajo losa, con lanas minerales.
Aislamiento térmico bajo losa, con panel semirrígido de lana de vidrio TECH Slab 3.0 G1 (Panel Neto) "ISOVER", de 30 mm de espesor, revestido por una de sus caras con un velo mineral negro, resistencia térmica 0,79 m²K/W, conductividad térmica 0,038 W/(mK), densidad 70 kg/m³, calor específico 840 J/kgK, coeficiente de absorción acústica medio 0,65 para una frecuencia de 500 Hz y factor de resistencia a la difusión del vapor de agua 1. Colocación en obra: a tope, con fijaciones mecánicas.
Incluye: Limpieza y preparación de la superficie soporte. Replanteo y corte del aislamiento. Colocación del aislamiento. Fijación del aislamiento.
Criterio de medición de proyecto: Superficie medida según documentación gráfica de Proyecto.
Criterio de medición de obra: Se medirá la superficie realmente ejecutada según especificaciones de Proyecto.

| Código | Ud | Descripción | Rendimiento | Precio | Importe |
|---|---|---|---|---|---|
| mt16lvi060me | m² | Panel semirrígido de lana de vidrio TECH Slab 3.0 G1 (Panel Neto) "ISOVER", revestido por una de sus caras con un velo mineral negro, de 30 mm de espesor, conductividad térmica 0,038 W/(mK), densidad 70 kg/m³, coeficiente de absorción acústica medio 0,65 para una frecuencia de 500 Hz, Euroclase A2-s1, d0 de reacción al fuego y factor de resistencia a la difusión del vapor de agua 1. (material) | 1.05 | 18.78 | 19.719 |
| mt16aaa020bc | Ud | Fijación mecánica para paneles aislantes de lana de vidrio, colocados directamente sobre la superficie soporte. (material) | 3 | 0.18 | 0.540 |
| % | % | Herramienta menor | 2 % | 20.259 | 0.405 |
|  |  | Costes directos |  |  | 20.664 |

Residuos:
- colocación: mt16lvi060me; factor de residuo 0.0343124

## Recursos

**mt16lvi060me** m² Panel semirrígido de lana de vidrio TECH Slab 3.0 G1 (Panel Neto) "ISOVER"
Datos técnicos: Coste energético 84.946 MJ; Emisión de CO2 4.154 kg; Código LER 17 06 04; Masa del elemento 2.1 kg; Volumen 0.0035 m3
Residuos:
- embalaje: re170203 Plástico. (componente de residuo); rendimiento 0.03 kg; Código LER 17 02 03; Masa del elemento 1 kg; Volumen 0.001667 m3

**mt16aaa020bc** Ud Fijación mecánica para paneles aislantes de lana de vidrio, colocados directamente sobre la superficie soporte
Datos técnicos: Coste energético 0.233 MJ; Emisión de CO2 0.071 kg
Residuos:
- embalaje: re150101 Envases de papel y cartón. (componente de residuo); rendimiento 0.072 kg; Código LER 15 01 01; Masa del elemento 1 kg; Volumen 0.001333 m3
