# Aislamiento térmico bajo losa, con lanas minerales

- Propiedad del archivo: CYPE Ingenieros S.A.
- Formato: FIEBDC-3/2016
- Programa: Generador de precios de la construcción. CYPE Ingenieros, S.A.
- Fecha: 25/06/2024
- Ámbito geográfico: Ecuador
- Divisa: USD
- Costes indirectos: 3 %
- Gastos generales: 13 %
- Beneficio industrial: 6 %
- IVA: 12 %

## N Aislamientos e impermeabilizaciones

### NA Aislamientos térmicos

#### NAD Losas

**NAD010** m² Aislamiento térmico bajo losa, con lanas minerales.
Aislamiento térmico bajo losa, con lana mineral, Ecovent® VN 032 "ISOVER", de 60 mm de espesor, revestido por una de sus caras con un velo negro, resistencia térmica 1,85 m²K/W, conductividad térmica 0,032 W/(mK). Colocación en obra: a tope, con fijaciones mecánicas.
Incluye: Limpieza y preparación de la superficie soporte. Replanteo y corte del aislamiento. Colocación del aislamiento. Fijación del aislamiento.
Criterio de medición de proyecto: Superficie medida según documentación gráfica de Proyecto.
Criterio de medición de obra: Se medirá la superficie realmente ejecutada según especificaciones de Proyecto.

| Código | Ud | Descripción | Rendimiento | Precio | Importe |
|---|---|---|---|---|---|
| mt16lvi030agjv | m² | Panel semirrígido de lana mineral, Ecovent® VN 032 "ISOVER", de 60 mm de espesor, revestido por una de sus caras con un velo negro, resistencia térmica 1,85 m²K/W, conductividad térmica 0,032 W/(mK), Euroclase A1 de reacción al fuego, capacidad de absorción de agua a corto plazo <=1 kg/m² y factor de resistencia a la difusión del vapor de agua 1. (material) | 1.05 | 14.35 | 15.068 |
| mt16aaa020ac | Ud | Fijación mecánica para paneles aislantes de lana mineral, colocados directamente sobre la superficie soporte. (material) | 1 | 0.18 | 0.180 |
| mo054 | h | Colocador de aislantes. (mano de obra) | 0.135 | 10.62 | 1.434 |
| mo101 | h | Ayudante colocador de aislantes. (mano de obra) | 0.135 | 6.62 | 0.894 |
| % | % | Herramienta menor | 2 % | 17.576 | 0.352 |
|  |  | Costes directos |  |  | 17.928 |

Residuos:
- colocación: mt16lvi030agjv; factor de residuo 0.046125

## Recursos

**mt16lvi030agjv** m² Panel semirrígido de lana mineral
Datos técnicos: Coste energético 96.193 MJ; Emisión de CO2 4.703 kg; Código LER 17 06 04; Masa del elemento 2.4 kg; Volumen 0.004 m3
Residuos:
- embalaje: re170203 Plástico. (componente de residuo); rendimiento 0.025 kg; Código LER 17 02 03; Masa del elemento 1 kg; Volumen 0.001667 m3

**mt16aaa020ac** Ud Fijación mecánica para paneles aislantes de lana mineral, colocados directamente sobre la superficie soporte
Datos técnicos: Coste energético 0.233 MJ; Emisión de CO2 0.071 kg
Residuos:
- embalaje: re150101 Envases de papel y cartón. (componente de residuo); rendimiento 0.072 kg; Código LER 15 01 01; Masa del elemento 1 kg; Volumen 0.001333 m3
