# Aislamiento térmico de hogar o campana de chimenea

- Propiedad del archivo: CYPE Ingenieros S.A.
- Formato: FIEBDC-3/2016
- Programa: Generador de precios de la construcción. CYPE Ingenieros, S.A.
- Fecha: 25/06/2024
- Ámbito geográfico: Ecuador
- Divisa: USD
- Costes indirectos: 3 %
- Gastos generales: 13 %
- Beneficio industrial: 6 %
- IVA: 12 %

## N Aislamientos e impermeabilizaciones

### NA Aislamientos térmicos

#### NAH Chimeneas y hogares

**NAH010** m² Aislamiento térmico de hogar o campana de chimenea.
Aislamiento térmico de hogar o campana de chimenea, con panel de lana de roca, Rocflam "ISOVER", de 30 mm de espesor, revestido por una de sus caras con una lámina de aluminio. Colocación en obra: a tope, con fijaciones mecánicas.
Incluye: Limpieza y preparación de la superficie soporte. Replanteo y corte del aislamiento. Colocación del aislamiento. Fijación del aislamiento.
Criterio de medición de proyecto: Superficie medida según documentación gráfica de Proyecto.
Criterio de medición de obra: Se medirá la superficie realmente ejecutada según especificaciones de Proyecto.

| Código | Ud | Descripción | Rendimiento | Precio | Importe |
|---|---|---|---|---|---|
| mt16lri050a | m² | Panel de lana de roca, Rocflam "ISOVER", de 30 mm de espesor, revestido por una de sus caras con una lámina de aluminio, Euroclase A1 de reacción al fuego, de aplicación como aislante térmico y acústico, y protección preventiva frente al fuego de hogares y campanas de chimeneas o extractores de humos. (material) | 1.05 | 30.04 | 31.542 |
| mt16aaa020ac | Ud | Fijación mecánica para paneles aislantes de lana mineral, colocados directamente sobre la superficie soporte. (material) | 6.667 | 0.18 | 1.200 |
| mo054 | h | Colocador de aislantes. (mano de obra) | 0.112 | 10.62 | 1.189 |
| mo101 | h | Ayudante colocador de aislantes. (mano de obra) | 0.112 | 6.62 | 0.741 |
| % | % | Herramienta menor | 2 % | 34.672 | 0.693 |
|  |  | Costes directos |  |  | 35.365 |

Residuos:
- colocación: mt16lri050a; factor de residuo 0.024

## Recursos

**mt16lri050a** m² Panel de lana de roca
Datos técnicos: Coste energético 72.642 MJ; Emisión de CO2 1.964 kg; Código LER 17 06 04; Masa del elemento 1.2 kg; Volumen 0.002 m3
Residuos:
- embalaje: re170203 Plástico. (componente de residuo); rendimiento 0.034 kg; Código LER 17 02 03; Masa del elemento 1 kg; Volumen 0.001667 m3

**mt16aaa020ac** Ud Fijación mecánica para paneles aislantes de lana mineral, colocados directamente sobre la superficie soporte
Datos técnicos: Coste energético 0.233 MJ; Emisión de CO2 0.071 kg
Residuos:
- embalaje: re150101 Envases de papel y cartón. (componente de residuo); rendimiento 0.072 kg; Código LER 15 01 01; Masa del elemento 1 kg; Volumen 0.001333 m3
