# Cubierta plana no transitable, no ventilada, Deck, tipo convencional. Impermeabilización con láminas de PVC, tipo monocapa

- Propiedad del archivo: CYPE Ingenieros S.A.
- Formato: FIEBDC-3/2016
- Programa: Generador de precios de la construcción. CYPE Ingenieros, S.A.
- Fecha: 25/06/2024
- Ámbito geográfico: Ecuador
- Divisa: USD
- Costes indirectos: 3 %
- Gastos generales: 13 %
- Beneficio industrial: 6 %
- IVA: 12 %

## Q Cubiertas

### QD Planas no transitables, no ventiladas

#### QDD Deck

**QDD050** m² Cubierta plana no transitable, no ventilada, Deck, tipo convencional. Impermeabilización con láminas de PVC, tipo monocapa.
Cubierta plana no transitable, no ventilada, Deck con fijación mecánica, tipo convencional, pendiente del 1% al 15%. SOPORTE BASE: perfil nervado autoportante de placa de acero galvanizado S 280 de 0,7 mm de espesor, acabado liso, con 3 nervios de 50 mm de altura separados 260 mm; AISLAMIENTO TÉRMICO: panel rígido de lana de roca hidrofugada, Alphatoit "ISOVER"; IMPERMEABILIZACIÓN: tipo monocapa, fijada mecánicamente, formada por una lámina impermeabilizante flexible de PVC-P, (fv), de 1,2 mm de espesor, con armadura de velo de fibra de vidrio, y con resistencia a la intemperie, fijada en solapes y bordes mediante soldadura termoplástica; FIJACIONES MECÁNICAS: tornillos de acero de 6 mm de diámetro y 65 mm de longitud, con tratamiento anticorrosión, taco y arandela de reparto de 40x40 mm (3 ud/m²).
Criterio de valoración económica: El precio no incluye la ejecución y el sellado de las juntas ni la ejecución de remates en los encuentros con paramentos y desagües.
Incluye: Replanteo de las láminas nervadas y de los puntos singulares. Corte, preparación y colocación de las láminas. Fijación mecánica de las láminas. Revisión de la superficie base en la que se realiza la fijación del aislamiento de acuerdo con las exigencias de la técnica a emplear. Corte, ajuste y colocación del aislamiento. Colocación de la impermeabilización. Fijación mecánica de la impermeabilización.
Criterio de medición de proyecto: Superficie medida en proyección horizontal, según documentación gráfica de Proyecto, desde las caras interiores de los antepechos o petos perimetrales que la limitan.
Criterio de medición de obra: Se medirá, en proyección horizontal, la superficie realmente ejecutada según especificaciones de Proyecto, desde las caras interiores de los antepechos o petos perimetrales que la limitan.

| Código | Ud | Descripción | Rendimiento | Precio | Importe |
|---|---|---|---|---|---|
| mt13ccg200ac | m² | Perfil nervado autoportante de placa de acero galvanizado S 280 de 0,7 mm de espesor, acabado liso, con 3 nervios de 50 mm de altura separados 260 mm, inercia 18 cm4 y masa superficial 5,5 kg/m². (material) | 1.1 | 11.96 | 13.156 |
| mt16lri030aa | m² | Panel rígido de lana de roca hidrofugada, Alphatoit "ISOVER", no revestido, de 40 mm de espesor, resistencia térmica 1 m²K/W, conductividad térmica 0,039 W/(mK), Euroclase A1 de reacción al fuego. (material) | 1.05 | 19.56 | 20.538 |
| mt16aab010 | Ud | Fijación mecánica de los paneles aislantes a la lámina metálica (cubiertas deck). (material) | 1 | 0.23 | 0.230 |
| mt15dac010c | m² | Lámina impermeabilizante flexible de PVC-P, (fv), de 1,2 mm de espesor, con armadura de velo de fibra de vidrio, y con resistencia a la intemperie. (material) | 1.05 | 15.37 | 16.139 |
| mt14lga100a | Ud | Tornillo de acero de 6 mm de diámetro y 65 mm de longitud, con tratamiento anticorrosión, taco y arandela de reparto de 40x40 mm. (material) | 3 | 0.26 | 0.780 |
| mo051 | h | Montador de fachadas y cubiertas de paneles metálicos. (mano de obra) | 0.168 | 10.62 | 1.784 |
| mo098 | h | Ayudante montador de fachadas y cubiertas de paneles metálicos. (mano de obra) | 0.168 | 6.62 | 1.112 |
| mo054 | h | Colocador de aislantes. (mano de obra) | 0.056 | 10.62 | 0.595 |
| mo101 | h | Ayudante colocador de aislantes. (mano de obra) | 0.056 | 6.62 | 0.371 |
| mo029 | h | Aplicador de láminas impermeabilizantes. (mano de obra) | 0.135 | 10.34 | 1.396 |
| mo067 | h | Ayudante aplicador de láminas impermeabilizantes. (mano de obra) | 0.135 | 6.62 | 0.894 |
| % | % | Herramienta menor | 2 % | 56.995 | 1.140 |
|  |  | Costes directos |  |  | 58.135 |

Residuos:
- colocación: mt13ccg200ac; factor de residuo 0.0175423
- colocación: mt16lri030aa; factor de residuo 0.03225
- colocación: mt15dac010c; factor de residuo 0.0434167
- colocación: mt14lga100a; factor de residuo 0.00467742

## Recursos

**mt13ccg200ac** m² Perfil nervado autoportante de placa de acero galvanizado S 280 de 0,7 mm de espesor
Datos técnicos: Coste energético 209.121 MJ; Emisión de CO2 21.222 kg; Código LER 17 04 05; Masa del elemento 8.25 kg; Volumen 0.003929 m3
Residuos:
- embalaje: re170203 Plástico. (componente de residuo); rendimiento 0.021 kg; Código LER 17 02 03; Masa del elemento 1 kg; Volumen 0.001667 m3

**mt16lri030aa** m² Panel rígido de lana de roca hidrofugada
Datos técnicos: Coste energético 23.137 MJ; Emisión de CO2 1.619 kg; Código LER 17 06 04; Masa del elemento 1.6 kg; Volumen 0.002667 m3
Residuos:
- embalaje: re170203 Plástico; rendimiento 0.031 kg

**mt15dac010c** m² Lámina impermeabilizante flexible de PVC-P
Datos técnicos: Coste energético 123.245 MJ; Emisión de CO2 4.400 kg; Código LER 17 06 04; Masa del elemento 1.5 kg; Volumen 0.0025 m3
Residuos:
- embalaje: re170203 Plástico; rendimiento 0.026 kg

**mt14lga100a** Ud Tornillo de acero de 6 mm de diámetro y 65 mm de longitud
Datos técnicos: Coste energético 0.128 MJ; Emisión de CO2 0.008 kg; Código LER 17 04 05; Masa del elemento 0.0124 kg; Volumen 0.000006 m3
Residuos:
- embalaje: re150101 Envases de papel y cartón. (componente de residuo); rendimiento 0.001 kg; Código LER 15 01 01; Masa del elemento 1 kg; Volumen 0.001333 m3
