# Revestimiento interior con piezas de gres esmaltado. Colocación en capa fina

- Propiedad del archivo: CYPE Ingenieros S.A.
- Formato: FIEBDC-3/2016
- Programa: Generador de precios de la construcción. CYPE Ingenieros, S.A.
- Fecha: 25/06/2024
- Ámbito geográfico: Ecuador
- Divisa: USD
- Costes indirectos: 3 %
- Gastos generales: 13 %
- Beneficio industrial: 6 %
- IVA: 12 %

## R Revestimientos

### RA De piezas rígidas en paramentos verticales

#### RAA De gres esmaltado

**RAA030** m² Revestimiento interior con piezas de gres esmaltado. Colocación en capa fina.
Revestimiento interior con piezas de gres esmaltado, de 200x200 mm, gama media, capacidad de absorción de agua E<3%. SOPORTE: paramento de hormigón, vertical, de hasta 3 m de altura. COLOCACIÓN: en capa fina y mediante encolado simple con adhesivo cementoso mejorado de ligantes mixtos, C2 TE, con deslizamiento reducido y tiempo abierto ampliado Webercol Flex Duo "WEBER", color gris, REJUNTADO: con mortero de juntas cementoso mejorado, tipo CG2 W A, con absorción de agua reducida y resistencia elevada a la abrasión, Webercolor Junta Fina "WEBER", color Blanco, en juntas de 3 mm de espesor. Incluso crucetas de PVC.
Incluye: Preparación de la superficie soporte. Replanteo de los niveles, de la disposición de piezas y de las juntas. Corte y cajeado de las piezas. Preparación y aplicación del material de colocación. Formación de juntas de movimiento. Colocación de las piezas. Rejuntado. Acabado y limpieza final.
Criterio de medición de proyecto: Superficie medida según documentación gráfica de Proyecto, deduciendo los huecos de superficie mayor de 3 m². No se ha incrementado la medición por roturas y recortes, ya que en la descomposición se ha considerado un 5% más de piezas.
Criterio de medición de obra: Se medirá la superficie realmente ejecutada según especificaciones de Proyecto, deduciendo los huecos de superficie mayor de 3 m².

| Código | Ud | Descripción | Rendimiento | Precio | Importe |
|---|---|---|---|---|---|
| mt09mcw010g | kg | Adhesivo cementoso mejorado de ligantes mixtos, C2 TE, con deslizamiento reducido y tiempo abierto ampliado Webercol Flex Duo "WEBER", color gris, a base de cemento gris, resinas sintéticas especiales, agregados silíceos y calcáreos y aditivos orgánicos e inorgánicos, con muy bajo contenido de sustancias orgánicas volátiles (VOC), con resistencia a la inmersión en agua. (material) | 3.5 | 0.45 | 1.575 |
| mt19abe100adb | m² | Piezas de gres esmaltado, de 200x200 mm, gama media, capacidad de absorción de agua E<3%. (material) | 1.05 | 22.01 | 23.111 |
| mt09mcw050fa | kg | Mortero de juntas cementoso mejorado, tipo CG2 W A, con absorción de agua reducida y resistencia elevada a la abrasión, Webercolor Junta Fina "WEBER", color Blanco, compuesto de cemento blanco, cemento gris, agregados calcáreos, resinas sintéticas, aditivos orgánicos e inorgánicos específicos y pigmentos minerales, con muy bajo contenido de sustancias orgánicas volátiles (VOC), extrafino e impermeable al agua, para rejuntado de todo tipo de piezas cerámicas y piedras naturales, para juntas de hasta 3 mm. (material) | 0.21 | 1.51 | 0.317 |
| mt18acc100a | Ud | Kit de crucetas de PVC para garantizar un espesor de las juntas entre piezas de entre 1 y 20 mm, en revestimientos y pisos cerámicos. (material) | 0.35 | 3.44 | 1.204 |
| mo024 | h | Enchapador de muros. (mano de obra) | 0.469 | 10.34 | 4.849 |
| mo062 | h | Ayudante enchapador de muros. (mano de obra) | 0.234 | 6.62 | 1.549 |
| % | % | Herramienta menor | 2 % | 32.605 | 0.652 |
|  |  | Costes directos |  |  | 33.257 |

Residuos:
- colocación: mt09mcw010g; factor de residuo 0.07
- colocación: mt19abe100adb Piezas de gres esmaltado, de 200x200 mm, gama media, capacidad de absorción de agua E<3%; factor de residuo 0.0352714
- colocación: mt09mcw050fa; factor de residuo 0.07

## Recursos

**mt09mcw010g** kg Adhesivo cementoso mejorado de ligantes mixtos
Datos técnicos: Coste energético 3.871 MJ; Emisión de CO2 0.344 kg; Código LER 17 09 04; Masa del elemento 1 kg; Volumen 0.000667 m3
Residuos:
- embalaje: re170203 Plástico. (componente de residuo); rendimiento 0.003 kg; Código LER 17 02 03; Masa del elemento 1 kg; Volumen 0.001667 m3

**mt19abe100adb** m² Piezas de gres esmaltado, de 200x200 mm, gama media, capacidad de absorción de agua E<3%
Datos técnicos: Coste energético 136.228 MJ; Emisión de CO2 6.667 kg; Código LER 17 01 03; Masa del elemento 11.5 kg; Volumen 0.0092 m3
Residuos:
- embalaje: re150101 Envases de papel y cartón. (componente de residuo); rendimiento 0.183 kg; Código LER 15 01 01; Masa del elemento 1 kg; Volumen 0.001333 m3
- embalaje: re170201 Madera. (componente de residuo); rendimiento 0.023 kg; Código LER 17 02 01; Masa del elemento 1 kg; Volumen 0.000909 m3

**mt09mcw050fa** kg Mortero de juntas cementoso mejorado
Datos técnicos: Coste energético 7.725 MJ; Emisión de CO2 0.576 kg; Código LER 17 09 04; Masa del elemento 1 kg; Volumen 0.000667 m3
Residuos:
- embalaje: re150101 Envases de papel y cartón; rendimiento 0.02 kg
- embalaje: re170201 Madera; rendimiento 0.005 kg
- embalaje: re170203 Plástico; rendimiento 0.008 kg
