# Trasdosado directo de placas de yeso laminado con aislamiento incorporado. Sistema "PLACO"

- Propiedad del archivo: CYPE Ingenieros S.A.
- Formato: FIEBDC-3/2016
- Programa: Generador de precios de la construcción. CYPE Ingenieros, S.A.
- Fecha: 25/06/2024
- Ámbito geográfico: Ecuador
- Divisa: USD
- Costes indirectos: 3 %
- Gastos generales: 13 %
- Beneficio industrial: 6 %
- IVA: 12 %

## R Revestimientos

### RR Sistema Drywall en paredes

#### RRY De placas de yeso laminado

**RRY060** m² Trasdosado directo de placas de yeso laminado con aislamiento incorporado. Sistema "PLACO".
Trasdosado directo, sistema Placo Prima "PLACO", de 69,5 mm de espesor total, con nivel de calidad del acabado estándar (Q2), formado por una placa transformada de yeso laminado B / - 1200 / 2600 / 49,5 / con los bordes longitudinales afinados, Doublissimo E 1.30 13+40 "PLACO", formada por un alma de yeso de origen natural embutida e íntimamente ligada a dos láminas de cartón fuerte, con un panel de poliestireno expandido adherido en su dorso, recibida directamente sobre el paramento con pasta de agarre MAP "PLACO". Incluso pasta y cinta para el tratamiento de juntas.
Criterio de valoración económica: El precio incluye la resolución de encuentros y puntos singulares.
Incluye: Replanteo y trazado en la losa inferior y en el superior de la línea de paramento acabado. Colocación sucesiva en el paramento de las pelladas de pasta de agarre correspondientes a cada una de las placas. Corte de las placas. Colocación sucesiva e independiente de cada una de las placas mediante pañeado. Replanteo de las cajas para alojamiento de mecanismos eléctricos y de paso de instalaciones, y posterior perforación de las placas. Tratamiento de juntas.
Criterio de medición de proyecto: Superficie medida según documentación gráfica de Proyecto, sin duplicar esquinas ni encuentros, deduciendo los huecos de superficie mayor de 8 m² y la mitad del hueco para los de superficie entre 5 y 8 m².
Criterio de medición de obra: Se medirá la superficie realmente ejecutada según especificaciones de Proyecto, sin duplicar esquinas ni encuentros, deduciendo los huecos de superficie mayor de 8 m² y la mitad del hueco para los de superficie entre 5 y 8 m².

| Código | Ud | Descripción | Rendimiento | Precio | Importe |
|---|---|---|---|---|---|
| mt12plm050a | kg | Pasta de agarre MAP "PLACO". (material) | 4.8 | 0.89 | 4.272 |
| mt12plk020Nb | m² | Placa transformada de yeso laminado B / - 1200 / 2600 / 49,5 / con los bordes longitudinales afinados, Doublissimo E 1.30 13+40 "PLACO", formada por un alma de yeso de origen natural embutida e íntimamente ligada a dos láminas de cartón fuerte, con un panel de poliestireno expandido adherido en su dorso. (material) | 1.05 | 20.94 | 21.987 |
| mt12plj010a | m | Cinta microperforada de papel "PLACO", de 50 mm de anchura, para acabado de juntas de placas de yeso laminado. (material) | 1.4 | 0.08 | 0.112 |
| mt12plm010a | kg | Pasta de secado en polvo SN "PLACO"; Euroclase A2-s1, d0 de reacción al fuego, rango de temperatura de trabajo de 5 a 30°C, para aplicación manual con cinta de juntas; para el tratamiento de las juntas de las placas de yeso laminado. (material) | 0.33 | 1.62 | 0.535 |
| mo053 | h | Montador de mamparas y sistemas de placas. (mano de obra) | 0.314 | 10.62 | 3.335 |
| mo100 | h | Ayudante montador de mamparas y sistemas de placas. (mano de obra) | 0.112 | 6.62 | 0.741 |
| % | % | Herramienta menor | 2 % | 30.982 | 0.620 |
|  |  | Costes directos |  |  | 31.602 |

Residuos:
- colocación: mt12plm050a Pasta de agarre MAP "PLACO"; factor de residuo 0.03
- colocación: mt12plk020Nb; factor de residuo 0.0174118
- colocación: mt12plj010a Cinta microperforada de papel "PLACO", de 50 mm de anchura, para acabado de juntas de placas de yeso laminado; factor de residuo 0.0440299
- colocación: mt12plm010a; factor de residuo 0.03

## Recursos

**mt12plm050a** kg Pasta de agarre MAP "PLACO"
Datos técnicos: Coste energético 5.138 MJ; Emisión de CO2 0.246 kg; Código LER 17 08 02; Masa del elemento 1 kg; Volumen 0.001 m3
Residuos:
- embalaje: re170203 Plástico. (componente de residuo); rendimiento 0.02 kg; Código LER 17 02 03; Masa del elemento 1 kg; Volumen 0.001667 m3

**mt12plk020Nb** m² Placa transformada de yeso laminado B / - 1200 / 2600 / 49,5 / con los bordes longitudinales afinados
Datos técnicos: Coste energético 255.560 MJ; Emisión de CO2 8.809 kg; Código LER 17 08 02; Masa del elemento 10.1 kg; Volumen 0.0101 m3
Residuos:
- embalaje: re170203 Plástico; rendimiento 0.004 kg

**mt12plj010a** m Cinta microperforada de papel "PLACO", de 50 mm de anchura, para acabado de juntas de placas de yeso laminado
Datos técnicos: Coste energético 0.004 MJ; Emisión de CO2 0.006 kg; Código LER 20 01 01; Masa del elemento 0.0067 kg; Volumen 0.000009 m3

**mt12plm010a** kg Pasta de secado en polvo SN "PLACO"; Euroclase A2-s1
Datos técnicos: Coste energético 9.578 MJ; Emisión de CO2 0.386 kg; Código LER 17 08 02; Masa del elemento 1 kg; Volumen 0.001 m3
Residuos:
- embalaje: re170203 Plástico; rendimiento 0.02 kg
