# Piso interior de piezas de gres esmaltado. Colocación en capa fina

- Propiedad del archivo: CYPE Ingenieros S.A.
- Formato: FIEBDC-3/2016
- Programa: Generador de precios de la construcción. CYPE Ingenieros, S.A.
- Fecha: 25/06/2024
- Ámbito geográfico: Ecuador
- Divisa: USD
- Costes indirectos: 3 %
- Gastos generales: 13 %
- Beneficio industrial: 6 %
- IVA: 12 %

## R Revestimientos

### RS Pisos

#### RSG Cerámicos

**RSG110** m² Piso interior de piezas de gres esmaltado. Colocación en capa fina.
Piso interior de piezas de gres esmaltado, de 200x200x10 mm, gama media, capacidad de absorción de agua E<3%, con resistencia al deslizamiento media. SOPORTE: de mortero de cemento. COLOCACIÓN: en capa fina y mediante encolado simple con adhesivo cementoso de fraguado normal, de altas prestaciones, C1 T, con deslizamiento reducido Webercol Dur "WEBER", color gris. REJUNTADO: con mortero de juntas cementoso mejorado, tipo CG2 W A, con absorción de agua reducida y resistencia elevada a la abrasión, Webercolor Junta Fina "WEBER", color Blanco, en juntas de 2 mm de espesor.
Incluye: Limpieza y comprobación de la superficie soporte. Replanteo de los niveles de acabado. Replanteo de la disposición de las piezas y juntas de movimiento. Aplicación del adhesivo. Colocación de las crucetas. Colocación de las piezas a punta de bailejo. Formación de juntas de partición, perimetrales y estructurales. Rejuntado. Eliminación y limpieza del material sobrante. Limpieza final del piso.
Criterio de medición de proyecto: Superficie útil, medida según documentación gráfica de Proyecto. No se ha incrementado la medición por roturas y recortes, ya que en la descomposición se ha considerado un 5% más de piezas.
Criterio de medición de obra: Se medirá la superficie realmente ejecutada según especificaciones de Proyecto.

| Código | Ud | Descripción | Rendimiento | Precio | Importe |
|---|---|---|---|---|---|
| mt09mcw010d | kg | Adhesivo cementoso de fraguado normal, de altas prestaciones, C1 T, con deslizamiento reducido Webercol Dur "WEBER", color gris, a base de cemento gris, resina sintética, agregados silíceos y calcáreos y aditivos orgánicos e inorgánicos, con resistencia a la inmersión en agua. (material) | 4.5 | 0.39 | 1.755 |
| mt18bde100ef | m² | Piezas de gres esmaltado, de 200x200x10 mm, gama media, capacidad de absorción de agua E<3%, con resistencia al deslizamiento media. (material) | 1.05 | 22.64 | 23.772 |
| mt18acc100a | Ud | Kit de crucetas de PVC para garantizar un espesor de las juntas entre piezas de entre 1 y 20 mm, en revestimientos y pisos cerámicos. (material) | 0.35 | 3.44 | 1.204 |
| mt09mcw050fa | kg | Mortero de juntas cementoso mejorado, tipo CG2 W A, con absorción de agua reducida y resistencia elevada a la abrasión, Webercolor Junta Fina "WEBER", color Blanco, compuesto de cemento blanco, cemento gris, agregados calcáreos, resinas sintéticas, aditivos orgánicos e inorgánicos específicos y pigmentos minerales, con muy bajo contenido de sustancias orgánicas volátiles (VOC), extrafino e impermeable al agua, para rejuntado de todo tipo de piezas cerámicas y piedras naturales, para juntas de hasta 3 mm. (material) | 0.28 | 1.51 | 0.423 |
| mo023 | h | Colocador de pisos. (mano de obra) | 0.469 | 10.34 | 4.849 |
| mo061 | h | Ayudante colocador de pisos. (mano de obra) | 0.234 | 6.62 | 1.549 |
| % | % | Herramienta menor | 2 % | 33.552 | 0.671 |
|  |  | Costes directos |  |  | 34.223 |

Residuos:
- colocación: mt09mcw010d; factor de residuo 0.07
- colocación: mt18bde100ef; factor de residuo 0.0351448
- colocación: mt09mcw050fa; factor de residuo 0.07

## Recursos

**mt09mcw010d** kg Adhesivo cementoso de fraguado normal
Datos técnicos: Coste energético 3.871 MJ; Emisión de CO2 0.344 kg; Código LER 17 09 04; Masa del elemento 1 kg; Volumen 0.000667 m3
Residuos:
- embalaje: re170203 Plástico. (componente de residuo); rendimiento 0.003 kg; Código LER 17 02 03; Masa del elemento 1 kg; Volumen 0.001667 m3

**mt18bde100ef** m² Piezas de gres esmaltado
Datos técnicos: Coste energético 269.176 MJ; Emisión de CO2 13.222 kg; Código LER 17 01 03; Masa del elemento 23 kg; Volumen 0.0184 m3
Residuos:
- embalaje: re150101 Envases de papel y cartón. (componente de residuo); rendimiento 0.183 kg; Código LER 15 01 01; Masa del elemento 1 kg; Volumen 0.001333 m3
- embalaje: re170201 Madera. (componente de residuo); rendimiento 0.024 kg; Código LER 17 02 01; Masa del elemento 1 kg; Volumen 0.000909 m3

**mt09mcw050fa** kg Mortero de juntas cementoso mejorado
Datos técnicos: Coste energético 7.725 MJ; Emisión de CO2 0.576 kg; Código LER 17 09 04; Masa del elemento 1 kg; Volumen 0.000667 m3
Residuos:
- embalaje: re150101 Envases de papel y cartón; rendimiento 0.02 kg
- embalaje: re170201 Madera; rendimiento 0.005 kg
- embalaje: re170203 Plástico; rendimiento 0.008 kg
