# Trampilla para cielo raso continuo de placas de yeso laminado. Sistema "PLACO"

- Propiedad del archivo: CYPE Ingenieros S.A.
- Formato: FIEBDC-3/2016
- Programa: Generador de precios de la construcción. CYPE Ingenieros, S.A.
- Fecha: 25/06/2024
- Ámbito geográfico: Ecuador
- Divisa: USD
- Costes indirectos: 3 %
- Gastos generales: 13 %
- Beneficio industrial: 6 %
- IVA: 12 %

## R Revestimientos

### RT Cielos rasos en interiores

#### RTC Continuos, de placas de yeso laminado

**RTC019** Ud Trampilla para cielo raso continuo de placas de yeso laminado. Sistema "PLACO".
Trampilla de registro de plástico color blanco, Plastictramp "PLACO", de 130x235 mm, formada por marco y puerta, para cielo raso continuo de placas de yeso laminado. Incluso accesorios de montaje.
Incluye: Marcado y corte de la placa de yeso laminado. Colocación de la trampilla. Resolución de encuentros y puntos singulares.
Criterio de medición de proyecto: Número de unidades previstas, según documentación gráfica de Proyecto.
Criterio de medición de obra: Se medirá el número de unidades realmente colocadas según especificaciones de Proyecto.

| Código | Ud | Descripción | Rendimiento | Precio | Importe |
|---|---|---|---|---|---|
| mt12plk080a | Ud | Trampilla de registro de plástico color blanco, Plastictramp "PLACO", de 130x235 mm, formada por marco y puerta. (material) | 1 | 14.36 | 14.360 |
| mo015 | h | Montador de cielos rasos. (mano de obra) | 0.336 | 10.62 | 3.568 |
| mo082 | h | Ayudante montador de cielos rasos. (mano de obra) | 0.168 | 6.62 | 1.112 |
| % | % | Herramienta menor | 2 % | 19.040 | 0.381 |
|  |  | Costes directos |  |  | 19.421 |

## Recursos

**mt12plk080a** Ud Trampilla de registro de plástico color blanco, Plastictramp "PLACO", de 130x235 mm, formada por marco y puerta
Datos técnicos: Coste energético 96.919 MJ; Emisión de CO2 4.871 kg
Residuos:
- embalaje: re150101 Envases de papel y cartón. (componente de residuo); rendimiento 0.072 kg; Código LER 15 01 01; Masa del elemento 1 kg; Volumen 0.001333 m3
