# Sustitución de material de rejuntado en piso cerámico de cubierta plana

- Propiedad del archivo: CYPE INGENIEROS, S.A.
- Formato: FIEBDC-3/2002
- Ámbito geográfico: Ecuador
- Divisa: USD
- Costes indirectos: 3.00 %
- Gastos generales: 13.00 %
- Beneficio industrial: 6.00 %
- IVA: 12.00 %

## Q Cubiertas

### QA Planas transitables, no ventiladas

#### QAW Sustituciones

**QAW030** m² Sustitución de material de rejuntado en piso cerámico de cubierta plana.
Vaciado y limpieza del material de rejuntado en piso cerámico con junta abierta (separación entre 3 y 15 mm) de cubierta plana transitable, sustituyéndolo por mortero de juntas cementoso mejorado, tipo CG2 W A, con absorción de agua reducida y resistencia elevada a la abrasión, Webercolor Junta Ancha "WEBER", color Blanco. Incluso preparación de la zona de trabajo y protección de los elementos del entorno que deban mantenerse, limpieza del piso, acopio y retirada de los restos de obra.
Incluye: Vaciado y limpieza del material de rejuntado. Rejuntado del piso. Limpieza del piso. Retirada y carga de los restos de obra.
Criterio de medición de proyecto: Superficie medida según documentación gráfica de Proyecto.
Criterio de medición de obra: Se medirá la superficie realmente ejecutada según especificaciones de Proyecto.

| Código | Ud | Descripción | Rendimiento | Precio | Importe |
|---|---|---|---|---|---|
| mt09mcw050ha | kg | Mortero de juntas cementoso mejorado, tipo CG2 W A, con absorción de agua reducida y resistencia elevada a la abrasión, Webercolor Junta Ancha "WEBER", color Blanco, compuesto de cemento, agregados calcáreos, resinas sintéticas, aditivos orgánicos e inorgánicos específicos y pigmentos minerales, con muy bajo contenido de sustancias orgánicas volátiles (VOC), de endurecimiento sin retracción e impermeable al agua, para rejuntado de todo tipo de piezas cerámicas y piedras naturales, para juntas de 3 a 15 mm. (material) | 0.020 | 1.46 | 0.03 |
| mo061 | h | Ayudante colocador de pisos. (mano de obra) | 0.147 | 6.82 | 1.00 |
| % | % | Herramienta menor | 2 % | 1.03 | 0.02 |
|  |  | Costes directos |  |  | 1.05 |
