# Rejuntado de piso cerámico

- Propiedad del archivo: CYPE Ingenieros S.A.
- Formato: FIEBDC-3/2016
- Programa: Generador de precios de la construcción. CYPE Ingenieros, S.A.
- Fecha: 16/10/2024
- Ámbito geográfico: Ecuador
- Divisa: USD
- Costes indirectos: 3 %
- Gastos generales: 13 %
- Beneficio industrial: 6 %
- IVA: 12 %

## R Revestimientos

### RS Pisos

#### RSY Reparaciones

**RSY020** m² Rejuntado de piso cerámico.
Rejuntado de piso de baldosas cerámicas con juntas enrasadas de 3 mm de anchura, mediante mortero de juntas cementoso mejorado, tipo CG2 W A, con absorción de agua reducida y resistencia elevada a la abrasión, Webercolor Junta Ancha "WEBER", color Blanco. Incluso eliminación del material de juntas existente con medios manuales, retirada del material disgregado con brocha o cepillo y soplado de las juntas con aire a presión previamente al rejuntado, eliminación del material sobrante, limpieza del piso, retirada y acopio de los restos generados.
Incluye: Vaciado y limpieza de las juntas. Vaciado del material de rejuntado. Limpieza del piso. Retirada y acopio de los restos generados.
Criterio de medición de proyecto: Superficie medida según documentación gráfica de Proyecto.
Criterio de medición de obra: Se medirá la superficie realmente ejecutada según especificaciones de Proyecto.

| Código | Ud | Descripción | Rendimiento | Precio | Importe |
|---|---|---|---|---|---|
| mt09mcw050ha | kg | Mortero de juntas cementoso mejorado, tipo CG2 W A, con absorción de agua reducida y resistencia elevada a la abrasión, Webercolor Junta Ancha "WEBER", color Blanco, compuesto de cemento, agregados calcáreos, resinas sintéticas, aditivos orgánicos e inorgánicos específicos y pigmentos minerales, con muy bajo contenido de sustancias orgánicas volátiles (VOC), de endurecimiento sin retracción e impermeable al agua, para rejuntado de todo tipo de piezas cerámicas y piedras naturales, para juntas de 3 a 15 mm. (material) | 1 | 1.46 | 1.460 |
| mq08lch030 | h | Equipo de chorro de aire a presión. (maquinaria) | 0.059 | 3.49 | 0.206 |
| mo077 | h | Ayudante de albañil. (mano de obra) | 0.333 | 6.82 | 2.271 |
| mo113 | h | Peón de albañil. (mano de obra) | 0.333 | 6.56 | 2.184 |
| % | % | Herramienta menor | 2 % | 6.121 | 0.122 |
|  |  | Costes directos |  |  | 6.243 |

Residuos:
- colocación: mt09mcw050ha; factor de residuo 0.07

## Recursos

**mt09mcw050ha** kg Mortero de juntas cementoso mejorado
Datos técnicos: Coste energético 7.725 MJ; Emisión de CO2 0.576 kg; Código LER 17 09 04; Masa del elemento 1 kg; Volumen 0.000667 m3
Residuos:
- embalaje: re150101 Envases de papel y cartón. (componente de residuo); rendimiento 0.02 kg; Código LER 15 01 01; Masa del elemento 1 kg; Volumen 0.001333 m3
- embalaje: re170201 Madera. (componente de residuo); rendimiento 0.005 kg; Código LER 17 02 01; Masa del elemento 1 kg; Volumen 0.000909 m3
- embalaje: re170203 Plástico. (componente de residuo); rendimiento 0.008 kg; Código LER 17 02 03; Masa del elemento 1 kg; Volumen 0.001667 m3
