# Baliza de acero corten

- Propiedad del archivo: CYPE INGENIEROS, S.A.
- Formato: FIEBDC-3/2002
- Ámbito geográfico: Ecuador
- Divisa: USD
- Costes indirectos: 3.00 %
- Gastos generales: 13.00 %
- Beneficio industrial: 6.00 %
- IVA: 12.00 %

## T Equipamiento urbano

### TI Iluminación viaria

#### TIB Balizas

**TIB010** Ud Baliza de acero corten.
Baliza modelo Área "SANTA & COLE", de 1100 mm de altura, compuesta por cuerpo de acero corten de 6 mm de espesor con forma de tetraedro y reflector inclinado de acero inoxidable AISI 304, con 3 led de 25 W, clase de protección I, grado de protección IP66, fijada a una base de hormigón f'c=210 kg/cm² (21 MPa), clase de exposición F0 S0 P0 C0, tamaño máximo del agregado 19 mm, consistencia plástica. Incluso replanteo, excavación manual del terreno, elementos de anclaje, accesorios y eliminación y limpieza del material sobrante.
Incluye: Replanteo. Excavación. Vaciado de la base de apoyo. Colocación de los elementos de anclaje. Fijación de la baliza. Conexionado. Colocación de la lámpara y accesorios. Eliminación y limpieza del material sobrante.
Criterio de medición de proyecto: Número de unidades previstas, según documentación gráfica de Proyecto.
Criterio de medición de obra: Se medirá el número de unidades realmente ejecutadas según especificaciones de Proyecto.

| Código | Ud | Descripción | Rendimiento | Precio | Importe |
|---|---|---|---|---|---|
| mt34syc301b | Ud | Baliza modelo Área "SANTA & COLE", de 1100 mm de altura, compuesta por cuerpo de acero corten de 6 mm de espesor con forma de tetraedro y reflector inclinado de acero inoxidable AISI 304, con 3 led de 25 W, clase de protección I, grado de protección IP66, incluso pernos de anclaje. (material) | 1.000 | 2182.90 | 2182.90 |
| mt10hmf050ade | m³ | Hormigón simple f'c=210 kg/cm² (21 MPa), clase de exposición F0 S0 P0 C0, tamaño máximo del agregado 19 mm, consistencia blanda, premezclado en planta, según NEC-11 y ACI 318. (material) | 0.250 | 95.33 | 23.83 |
| mo020 | h | Albañil. (mano de obra) | 0.247 | 10.34 | 2.55 |
| mo077 | h | Ayudante de albañil. (mano de obra) | 0.247 | 6.62 | 1.64 |
| mo003 | h | Electricista. (mano de obra) | 0.247 | 10.62 | 2.62 |
| mo102 | h | Ayudante electricista. (mano de obra) | 0.247 | 6.62 | 1.64 |
| % | % | Herramienta menor | 2 % | 2215.18 | 44.30 |
|  |  | Costes directos |  |  | 2259.48 |
