# Reja de fundición, para protección de alcorque

- Propiedad del archivo: CYPE INGENIEROS, S.A.
- Formato: FIEBDC-3/2002
- Ámbito geográfico: Ecuador
- Divisa: USD
- Costes indirectos: 3.00 %
- Gastos generales: 13.00 %
- Beneficio industrial: 6.00 %
- IVA: 12.00 %

## T Equipamiento urbano

### TM Mobiliario urbano

#### TMA Protecciones de alcorques

**TMA010** Ud Reja de fundición, para protección de alcorque.
Reja modelo Paul Klee "SANTA & COLE", de 100x100 cm, para protección de alcorque, formada por dos piezas de fundición de hierro acabado granallado, fijada a una superficie soporte.
Criterio de valoración económica: El precio no incluye la superficie soporte.
Incluye: Replanteo. Colocación del marco de apoyo. Montaje de la reja. Eliminación y limpieza del material sobrante.
Criterio de medición de proyecto: Número de unidades previstas, según documentación gráfica de Proyecto.
Criterio de medición de obra: Se medirá el número de unidades realmente ejecutadas según especificaciones de Proyecto.

| Código | Ud | Descripción | Rendimiento | Precio | Importe |
|---|---|---|---|---|---|
| mt52rsc010c | Ud | Reja modelo Paul Klee "SANTA & COLE", de 100x100 cm, para protección de alcorque, formada por dos piezas de fundición de hierro acabado granallado. Incluso marco de acero galvanizado. (material) | 1.000 | 955.39 | 955.39 |
| mo087 | h | Ayudante de albañil de obra civil. (mano de obra) | 0.099 | 6.62 | 0.66 |
| % | % | Herramienta menor | 2 % | 956.05 | 19.12 |
|  |  | Costes directos |  |  | 975.17 |
