# Reja de fundición, para protección de alcorque

- Propiedad del archivo: CYPE INGENIEROS, S.A.
- Formato: FIEBDC-3/2002
- Ámbito geográfico: Ecuador
- Divisa: USD
- Costes indirectos: 3.00 %
- Gastos generales: 13.00 %
- Beneficio industrial: 6.00 %
- IVA: 12.00 %

## T Equipamiento urbano

### TM Mobiliario urbano

#### TMA Protecciones de alcorques

**TMA010** Ud Reja de fundición, para protección de alcorque.
Reja modelo Vassily Kandinsky "SANTA & COLE", de 150x150 cm, para protección de alcorque, formada por cuatro piezas de fundición de hierro acabado granallado, fijada a una base de hormigón f'c=210 kg/cm² (21 MPa), clase de exposición F0 S0 P0 C0, tamaño máximo del agregado 19 mm, consistencia plástica.
Criterio de valoración económica: El precio incluye la excavación.
Incluye: Replanteo. Excavación con medios manuales. Vaciado de la base de apoyo. Colocación del marco de apoyo. Montaje de la reja. Eliminación y limpieza del material sobrante.
Criterio de medición de proyecto: Número de unidades previstas, según documentación gráfica de Proyecto.
Criterio de medición de obra: Se medirá el número de unidades realmente ejecutadas según especificaciones de Proyecto.

| Código | Ud | Descripción | Rendimiento | Precio | Importe |
|---|---|---|---|---|---|
| mt52rsc010h | Ud | Reja modelo Vassily Kandinsky "SANTA & COLE", de 150x150 cm, para protección de alcorque, formada por cuatro piezas de fundición de hierro acabado granallado. Incluso marco de acero galvanizado. (material) | 1.000 | 2050.11 | 2050.11 |
| mt10hmf050ade | m³ | Hormigón simple f'c=210 kg/cm² (21 MPa), clase de exposición F0 S0 P0 C0, tamaño máximo del agregado 19 mm, consistencia blanda, premezclado en planta, según NEC-11 y ACI 318. (material) | 0.250 | 95.33 | 23.83 |
| mo041 | h | Albañil de obra civil. (mano de obra) | 0.247 | 10.34 | 2.55 |
| mo087 | h | Ayudante de albañil de obra civil. (mano de obra) | 0.345 | 6.62 | 2.28 |
| % | % | Herramienta menor | 2 % | 2078.77 | 41.58 |
|  |  | Costes directos |  |  | 2120.35 |
