# Banco de resinas

- Propiedad del archivo: CYPE INGENIEROS, S.A.
- Formato: FIEBDC-3/2002
- Ámbito geográfico: Ecuador
- Divisa: USD
- Costes indirectos: 3.00 %
- Gastos generales: 13.00 %
- Beneficio industrial: 6.00 %
- IVA: 12.00 %

## T Equipamiento urbano

### TM Mobiliario urbano

#### TMB Bancos, sillas y mesas

**TMB030** Ud Banco de resinas.
Banco modelo NeoRomántico Color "SANTA & COLE", de 63x79x300 cm, con asiento y respaldo de perfiles de polímero técnico extrusionado con fibras vegetales de color beige y cuerpo estructural con apoyabrazos de fundición de polímero técnico con fibra de vidrio de color gris, fijado a una superficie soporte con elementos de anclaje.
Criterio de valoración económica: El precio no incluye la superficie soporte.
Incluye: Replanteo. Montaje. Eliminación y limpieza del material sobrante.
Criterio de medición de proyecto: Número de unidades previstas, según documentación gráfica de Proyecto.
Criterio de medición de obra: Se medirá el número de unidades realmente ejecutadas según especificaciones de Proyecto.

| Código | Ud | Descripción | Rendimiento | Precio | Importe |
|---|---|---|---|---|---|
| mt52bsc040i | Ud | Banco modelo NeoRomántico Color "SANTA & COLE", de 63x79x300 cm, con asiento y respaldo de perfiles de polímero técnico extrusionado con fibras vegetales de color beige y cuerpo estructural con apoyabrazos de fundición de polímero técnico con fibra de vidrio de color gris, incluso pernos de anclaje. (material) | 1.000 | 1253.95 | 1253.95 |
| mt09reh330 | kg | Mortero de resina epoxi con arena de sílice, de endurecimiento rápido, para relleno de anclajes. (material) | 0.200 | 5.89 | 1.18 |
| mo041 | h | Albañil de obra civil. (mano de obra) | 0.654 | 10.34 | 6.76 |
| mo087 | h | Ayudante de albañil de obra civil. (mano de obra) | 0.654 | 6.62 | 4.33 |
| % | % | Herramienta menor | 2 % | 1266.22 | 25.32 |
|  |  | Costes directos |  |  | 1291.54 |
