# Basurero de fundición

- Propiedad del archivo: CYPE INGENIEROS, S.A.
- Formato: FIEBDC-3/2002
- Ámbito geográfico: Ecuador
- Divisa: USD
- Costes indirectos: 3.00 %
- Gastos generales: 13.00 %
- Beneficio industrial: 6.00 %
- IVA: 12.00 %

## T Equipamiento urbano

### TM Mobiliario urbano

#### TME Basureros

**TME010** Ud Basurero de fundición.
Basurero modelo Rodes "SANTA & COLE", de 80 cm de altura y 81 litros de capacidad, con cuerpo de fundición de hierro con protección antioxidante y pintura de color negro y elemento superior de fundición de aluminio con pintura de color gris, fijada a una superficie soporte con elementos de anclaje.
Criterio de valoración económica: El precio no incluye la superficie soporte.
Incluye: Replanteo. Montaje. Eliminación y limpieza del material sobrante.
Criterio de medición de proyecto: Número de unidades previstas, según documentación gráfica de Proyecto.
Criterio de medición de obra: Se medirá el número de unidades realmente ejecutadas según especificaciones de Proyecto.

| Código | Ud | Descripción | Rendimiento | Precio | Importe |
|---|---|---|---|---|---|
| mt52psc020a | Ud | Basurero modelo Rodes "SANTA & COLE", de 80 cm de altura y 81 litros de capacidad, con cuerpo de fundición de hierro con protección antioxidante y pintura de color negro y elemento superior de fundición de aluminio con pintura de color gris, incluso pernos de anclaje. (material) | 1.000 | 1950.59 | 1950.59 |
| mt09reh330 | kg | Mortero de resina epoxi con arena de sílice, de endurecimiento rápido, para relleno de anclajes. (material) | 0.200 | 5.89 | 1.18 |
| mq04cag010a | h | Camión con grúa de hasta 6 t. (maquinaria) | 0.220 | 59.88 | 13.17 |
| mo041 | h | Albañil de obra civil. (mano de obra) | 0.345 | 10.34 | 3.57 |
| mo087 | h | Ayudante de albañil de obra civil. (mano de obra) | 0.345 | 6.62 | 2.28 |
| % | % | Herramienta menor | 2 % | 1970.79 | 39.42 |
|  |  | Costes directos |  |  | 2010.21 |
