# Jardinera de madera

- Propiedad del archivo: CYPE INGENIEROS, S.A.
- Formato: FIEBDC-3/2002
- Ámbito geográfico: Ecuador
- Divisa: USD
- Costes indirectos: 3.00 %
- Gastos generales: 13.00 %
- Beneficio industrial: 6.00 %
- IVA: 12.00 %

## T Equipamiento urbano

### TM Mobiliario urbano

#### TMJ Jardineras

**TMJ030** Ud Jardinera de madera.
Jardinera modelo Plaza "SANTA & COLE", de 90x90x80 cm, con paneles de madera tropical con certificado FSC Puro tratada con aceite de dos componentes y estructura de perfiles de acero con protección antioxidante y pintura de color negro.
Incluye: Colocación de la jardinera. Eliminación y limpieza del material sobrante.
Criterio de medición de proyecto: Número de unidades previstas, según documentación gráfica de Proyecto.
Criterio de medición de obra: Se medirá el número de unidades realmente ejecutadas según especificaciones de Proyecto.

| Código | Ud | Descripción | Rendimiento | Precio | Importe |
|---|---|---|---|---|---|
| mt52jsc030g | Ud | Jardinera modelo Plaza "SANTA & COLE", de 90x90x80 cm, con paneles de madera tropical con certificado FSC Puro tratada con aceite de dos componentes y estructura de perfiles de acero con protección antioxidante y pintura de color negro, incluso fondo de malla metálica galvanizada en caliente y cubeta interior de fibra de vidrio. (material) | 1.000 | 3503.11 | 3503.11 |
| mq04cag010a | h | Camión con grúa de hasta 6 t. (maquinaria) | 0.220 | 59.88 | 13.17 |
| mo041 | h | Albañil de obra civil. (mano de obra) | 0.247 | 10.34 | 2.55 |
| mo087 | h | Ayudante de albañil de obra civil. (mano de obra) | 0.247 | 6.62 | 1.64 |
| % | % | Herramienta menor | 2 % | 3520.47 | 70.41 |
|  |  | Costes directos |  |  | 3590.88 |
