# Farola con columna metálica

- Propiedad del archivo: CYPE Ingenieros S.A.
- Formato: FIEBDC-3/2016
- Programa: Generador de precios de la construcción. CYPE Ingenieros, S.A.
- Fecha: 25/06/2024
- Ámbito geográfico: Ecuador
- Divisa: USD
- Costes indirectos: 3 %
- Gastos generales: 13 %
- Beneficio industrial: 6 %
- IVA: 12 %

## T Equipamiento urbano

### TI Iluminación viaria

#### TIF Farolas

**TIF010** Ud Farola con columna metálica.
Farola, modelo Rama Led "SANTA & COLE", de 8200 mm de altura, compuesta por columna cilíndrica de dos tramos de acero galvanizado pintado, con el tramo inferior de 152 mm de diámetro y el tramo superior de 127 mm de diámetro y 5 luminarias rectangulares a distinta altura de aluminio anodizado, de 70 W de potencia máxima, de 1163x200x98 mm, con óptica de alto rendimiento de tecnología led y 48 led de 1,5 W, clase de protección I, grado de protección IP66. Incluso dado de cimentación realizado con hormigón simple f'c=210 kg/cm² (21 MPa), clase de exposición F0 S0 P0 C0, tamaño máximo del agregado 19 mm, consistencia plástica, accesorios y elementos de anclaje. Totalmente montada, conexionada y comprobada.
Criterio de valoración económica: El precio no incluye la excavación.
Incluye: Formación de cimentación de hormigón simple. Preparación de la superficie de apoyo. Fijación de la columna. Colocación de las luminarias. Conexionado. Limpieza del elemento.
Criterio de medición de proyecto: Número de unidades previstas, según documentación gráfica de Proyecto.
Criterio de medición de obra: Se medirá el número de unidades realmente ejecutadas según especificaciones de Proyecto.

| Código | Ud | Descripción | Rendimiento | Precio | Importe |
|---|---|---|---|---|---|
| mt10hmf050adf | m³ | Hormigón simple f'c=210 kg/cm² (21 MPa), clase de exposición F0 S0 P0 C0, tamaño máximo del agregado 19 mm, consistencia plástica, premezclado en planta, según NEC-11 y ACI 318. (material) | 0.567 | 90.57 | 51.353 |
| mt34syc015rp | Ud | Farola, modelo Rama Led "SANTA & COLE", de 8200 mm de altura, compuesta por columna cilíndrica de dos tramos de acero galvanizado pintado, con el tramo inferior de 152 mm de diámetro y el tramo superior de 127 mm de diámetro y 5 luminarias rectangulares a distinta altura de aluminio anodizado, de 70 W de potencia máxima, de 1163x200x98 mm, con óptica de alto rendimiento de tecnología led y 48 led de 1,5 W, clase de protección I, grado de protección IP66, incluso placa base y pernos de anclaje. (material) | 1 | 10501.7 | 10501.700 |
| mq07gte010a | h | Grúa autopropulsada de brazo telescópico con una capacidad de elevación de 12 t y 20 m de altura máxima de trabajo. (maquinaria) | 0.22 | 59.34 | 13.055 |
| mq07cce010a | h | Camión con cesta elevadora de brazo articulado de 16 m de altura máxima de trabajo y 260 kg de carga máxima. (maquinaria) | 0.77 | 22.98 | 17.695 |
| mo020 | h | Albañil. (mano de obra) | 0.37 | 10.34 | 3.826 |
| mo113 | h | Peón de albañil. (mano de obra) | 0.247 | 6.38 | 1.576 |
| mo003 | h | Electricista. (mano de obra) | 0.617 | 10.62 | 6.553 |
| mo102 | h | Ayudante electricista. (mano de obra) | 0.617 | 6.62 | 4.085 |
| % | % | Herramienta menor | 2 % | 10599.843 | 211.997 |
|  |  | Costes directos |  |  | 10811.840 |

Residuos:
- colocación: mt10hmf050adf; factor de residuo 0.0016

## Recursos

**mt10hmf050adf** m³ Hormigón simple f'c=210 kg/cm² (21 MPa)
Datos técnicos: Coste energético 1840.000 MJ; Emisión de CO2 230.000 kg; Código LER 17 01 01; Masa del elemento 2300 kg; Volumen 1.533333 m3

**mt34syc015rp** Ud Farola, modelo Rama Led "SANTA & COLE"
Datos técnicos: Coste energético 14022.729 MJ; Emisión de CO2 991.678 kg
Residuos:
- embalaje: re150101 Envases de papel y cartón. (componente de residuo); rendimiento 0.35 kg; Código LER 15 01 01; Masa del elemento 1 kg; Volumen 0.001333 m3
