# Farola con columna metálica

- Propiedad del archivo: CYPE Ingenieros S.A.
- Formato: FIEBDC-3/2016
- Programa: Generador de precios de la construcción. CYPE Ingenieros, S.A.
- Fecha: 25/06/2024
- Ámbito geográfico: Ecuador
- Divisa: USD
- Costes indirectos: 3 %
- Gastos generales: 13 %
- Beneficio industrial: 6 %
- IVA: 12 %

## T Equipamiento urbano

### TI Iluminación viaria

#### TIF Farolas

**TIF010** Ud Farola con columna metálica.
Farola, modelo Candela Led "SANTA & COLE", de 8200 mm de altura, compuesta por columna cilíndrica de dos tramos de acero galvanizado, acabado pintado, con el tramo inferior de 170 mm de diámetro y el tramo superior de 127 mm de diámetro, 1 brazo de aluminio, acabado pintado, de 750 mm de longitud y 1 luminaria de aluminio, acabado pintado, de 140 W de potencia máxima, de 759x282x250 mm, con óptica de alto rendimiento de tecnología led y 96 led de 1,5 W, clase de protección II, grado de protección IP65. Incluso dado de cimentación realizado con hormigón simple f'c=210 kg/cm² (21 MPa), clase de exposición F0 S0 P0 C0, tamaño máximo del agregado 19 mm, consistencia plástica, accesorios y elementos de anclaje. Totalmente montada, conexionada y comprobada.
Criterio de valoración económica: El precio no incluye la excavación.
Incluye: Formación de cimentación de hormigón simple. Preparación de la superficie de apoyo. Fijación de la columna. Colocación del brazo. Colocación de la luminaria. Conexionado. Limpieza del elemento.
Criterio de medición de proyecto: Número de unidades previstas, según documentación gráfica de Proyecto.
Criterio de medición de obra: Se medirá el número de unidades realmente ejecutadas según especificaciones de Proyecto.

| Código | Ud | Descripción | Rendimiento | Precio | Importe |
|---|---|---|---|---|---|
| mt10hmf050adf | m³ | Hormigón simple f'c=210 kg/cm² (21 MPa), clase de exposición F0 S0 P0 C0, tamaño máximo del agregado 19 mm, consistencia plástica, premezclado en planta, según NEC-11 y ACI 318. (material) | 0.8 | 90.57 | 72.456 |
| mt34syc105kb | Ud | Farola, modelo Candela Led "SANTA & COLE", de 8200 mm de altura, compuesta por columna cilíndrica de dos tramos de acero galvanizado, acabado pintado, con el tramo inferior de 170 mm de diámetro y el tramo superior de 127 mm de diámetro, 1 brazo de aluminio, acabado pintado, de 750 mm de longitud y 1 luminaria de aluminio, acabado pintado, de 140 W de potencia máxima, de 759x282x250 mm, con óptica de alto rendimiento de tecnología led y 96 led de 1,5 W, clase de protección II, grado de protección IP65, incluso placa base y pernos de anclaje. (material) | 1 | 5331.31 | 5331.310 |
| mq07gte010a | h | Grúa autopropulsada de brazo telescópico con una capacidad de elevación de 12 t y 20 m de altura máxima de trabajo. (maquinaria) | 0.22 | 59.34 | 13.055 |
| mq07cce010a | h | Camión con cesta elevadora de brazo articulado de 16 m de altura máxima de trabajo y 260 kg de carga máxima. (maquinaria) | 0.22 | 22.98 | 5.056 |
| mo020 | h | Albañil. (mano de obra) | 0.37 | 10.34 | 3.826 |
| mo113 | h | Peón de albañil. (mano de obra) | 0.247 | 6.38 | 1.576 |
| mo003 | h | Electricista. (mano de obra) | 0.617 | 10.62 | 6.553 |
| mo102 | h | Ayudante electricista. (mano de obra) | 0.617 | 6.62 | 4.085 |
| % | % | Herramienta menor | 2 % | 5437.917 | 108.758 |
|  |  | Costes directos |  |  | 5546.675 |

Residuos:
- colocación: mt10hmf050adf; factor de residuo 0.0016

## Recursos

**mt10hmf050adf** m³ Hormigón simple f'c=210 kg/cm² (21 MPa)
Datos técnicos: Coste energético 1840.000 MJ; Emisión de CO2 230.000 kg; Código LER 17 01 01; Masa del elemento 2300 kg; Volumen 1.533333 m3

**mt34syc105kb** Ud Farola, modelo Candela Led "SANTA & COLE"
Datos técnicos: Coste energético 7681.938 MJ; Emisión de CO2 624.948 kg
Residuos:
- embalaje: re150101 Envases de papel y cartón. (componente de residuo); rendimiento 0.35 kg; Código LER 15 01 01; Masa del elemento 1 kg; Volumen 0.001333 m3
