# Reja de fundición, para protección de alcorque

- Propiedad del archivo: CYPE Ingenieros S.A.
- Formato: FIEBDC-3/2016
- Programa: Generador de precios de la construcción. CYPE Ingenieros, S.A.
- Fecha: 25/06/2024
- Ámbito geográfico: Ecuador
- Divisa: USD
- Costes indirectos: 3 %
- Gastos generales: 13 %
- Beneficio industrial: 6 %
- IVA: 12 %

## T Equipamiento urbano

### TM Mobiliario urbano

#### TMA Protecciones de alcorques

**TMA010** Ud Reja de fundición, para protección de alcorque.
Reja modelo Piet Mondrian "SANTA & COLE", de 150x150 cm, para protección de alcorque, formada por cuatro piezas de fundición de hierro acabado granallado, fijada a una superficie soporte.
Criterio de valoración económica: El precio no incluye la superficie soporte.
Incluye: Replanteo. Colocación del marco de apoyo. Montaje de la reja. Eliminación y limpieza del material sobrante.
Criterio de medición de proyecto: Número de unidades previstas, según documentación gráfica de Proyecto.
Criterio de medición de obra: Se medirá el número de unidades realmente ejecutadas según especificaciones de Proyecto.

| Código | Ud | Descripción | Rendimiento | Precio | Importe |
|---|---|---|---|---|---|
| mt52rsc010f | Ud | Reja modelo Piet Mondrian "SANTA & COLE", de 150x150 cm, para protección de alcorque, formada por cuatro piezas de fundición de hierro acabado granallado. Incluso marco de acero galvanizado. (material) | 1 | 2109.82 | 2109.820 |
| mo087 | h | Ayudante de albañil de obra civil. (mano de obra) | 0.099 | 6.62 | 0.655 |
| % | % | Herramienta menor | 2 % | 2110.475 | 42.210 |
|  |  | Costes directos |  |  | 2152.685 |

## Recursos

**mt52rsc010f** Ud Reja modelo Piet Mondrian "SANTA & COLE"
Datos técnicos: Coste energético 4942.966 MJ; Emisión de CO2 308.113 kg
Residuos:
- embalaje: re150101 Envases de papel y cartón. (componente de residuo); rendimiento 0.086 kg; Código LER 15 01 01; Masa del elemento 1 kg; Volumen 0.001333 m3
