# Bolardo fijo, de fundición

- Propiedad del archivo: CYPE Ingenieros S.A.
- Formato: FIEBDC-3/2016
- Programa: Generador de precios de la construcción. CYPE Ingenieros, S.A.
- Fecha: 25/06/2024
- Ámbito geográfico: Ecuador
- Divisa: USD
- Costes indirectos: 3 %
- Gastos generales: 13 %
- Beneficio industrial: 6 %
- IVA: 12 %

## T Equipamiento urbano

### TP Protecciones peatonales

#### TPH Hitos y bolardos

**TPH020** Ud Bolardo fijo, de fundición.
Bolardo fijo modelo Finisterre "SANTA & COLE", de 80 cm de altura, de fundición de hierro con protección antioxidante y pintura de color negro, fijado a una superficie soporte con aglomerante hidráulico, compuesto por cementos de alta resistencia y aditivos específicos, de fraguado rápido, y elementos de anclaje.
Criterio de valoración económica: El precio no incluye la superficie soporte.
Incluye: Replanteo. Montaje. Eliminación y limpieza del material sobrante.
Criterio de medición de proyecto: Número de unidades previstas, según documentación gráfica de Proyecto.
Criterio de medición de obra: Se medirá el número de unidades realmente ejecutadas según especificaciones de Proyecto.

| Código | Ud | Descripción | Rendimiento | Precio | Importe |
|---|---|---|---|---|---|
| mt52hsc020c | Ud | Bolardo fijo modelo Finisterre "SANTA & COLE", de 80 cm de altura, de fundición de hierro con protección antioxidante y pintura de color negro, incluso pernos de anclaje. (material) | 1 | 477.7 | 477.700 |
| mt09amp010a | kg | Aglomerante hidráulico, compuesto por cementos de alta resistencia y aditivos específicos, de fraguado rápido. (material) | 0.2 | 0.76 | 0.152 |
| mo041 | h | Albañil de obra civil. (mano de obra) | 0.493 | 10.34 | 5.098 |
| mo087 | h | Ayudante de albañil de obra civil. (mano de obra) | 0.493 | 6.62 | 3.264 |
| % | % | Herramienta menor | 2 % | 486.214 | 9.724 |
|  |  | Costes directos |  |  | 495.938 |

## Recursos

**mt52hsc020c** Ud Bolardo fijo modelo Finisterre "SANTA & COLE"
Datos técnicos: Coste energético 824.197 MJ; Emisión de CO2 51.864 kg
Residuos:
- embalaje: re150101 Envases de papel y cartón. (componente de residuo); rendimiento 1.353 kg; Código LER 15 01 01; Masa del elemento 1 kg; Volumen 0.001333 m3
