# Calefón eléctrico

- Propiedad del archivo: CYPE INGENIEROS, S.A.
- Formato: FIEBDC-3/2002
- Ámbito geográfico: Ecuador
- Divisa: USD
- Costes indirectos: 3.00 %
- Gastos generales: 13.00 %
- Beneficio industrial: 6.00 %
- IVA: 12.00 %

## I Instalaciones

### IC Calefacción, refrigeración, climatización y A.C.S.

#### ICA Agua caliente

**ICA010** Ud Calefón eléctrico.
Calefón eléctrico para el servicio de A.C.S., vertical, LineaAqua E-SD 150 "SAUNIER DUVAL", resistencia sumergida con tratamiento vitrificado, capacidad 150 l, potencia 2,4 kW, eficiencia energética clase C, perfil de consumo L, de 1205x544x557 mm, formado por cuba de acero vitrificado, panel de control para la regulación de la temperatura, ánodo de sacrificio de magnesio, válvula de seguridad, válvula antirretorno y manguitos flexibles de conexión. Incluso soporte y anclajes de fijación, llaves de corte de esfera. Totalmente montado, conexionado y probado.
Incluye: Replanteo del aparato. Fijación en paramento mediante elementos de anclaje. Colocación del aparato y accesorios. Conexionado con las redes de conducción de agua, eléctrica y de tierra. Puesta en marcha.
Criterio de medición de proyecto: Número de unidades previstas, según documentación gráfica de Proyecto.
Criterio de medición de obra: Se medirá el número de unidades realmente ejecutadas según especificaciones de Proyecto.

| Código | Ud | Descripción | Rendimiento | Precio | Importe |
|---|---|---|---|---|---|
| mt38ted021y | Ud | Calefón eléctrico para el servicio de A.C.S., vertical, LineaAqua E-SD 150 "SAUNIER DUVAL", resistencia sumergida con tratamiento vitrificado, capacidad 150 l, potencia 2,4 kW, eficiencia energética clase C, perfil de consumo L, de 1205x544x557 mm, formado por cuba de acero vitrificado, panel de control para la regulación de la temperatura, ánodo de sacrificio de magnesio, válvula de seguridad, válvula antirretorno y manguitos flexibles de conexión. (material) | 1.000 | 612.04 | 612.04 |
| mt37sve010b | Ud | Válvula de esfera de latón niquelado para roscar de 1/2". (material) | 2.000 | 7.11 | 14.22 |
| mt38www011 | Ud | Material auxiliar para instalaciones de A.C.S. (material) | 1.000 | 2.04 | 2.04 |
| mo008 | h | Plomero. (mano de obra) | 1.083 | 10.62 | 11.50 |
| mo107 | h | Ayudante plomero. (mano de obra) | 1.083 | 6.62 | 7.17 |
| % | % | Herramienta menor | 2 % | 646.97 | 12.94 |
|  |  | Costes directos |  |  | 659.91 |
