# Captador solar térmico para instalación colectiva, integrado en cubierta inclinada

- Propiedad del archivo: CYPE INGENIEROS, S.A.
- Formato: FIEBDC-3/2002
- Ámbito geográfico: Ecuador
- Divisa: USD
- Costes indirectos: 3.00 %
- Gastos generales: 13.00 %
- Beneficio industrial: 6.00 %
- IVA: 12.00 %

## I Instalaciones

### IC Calefacción, refrigeración, climatización y A.C.S.

#### ICB Captación solar

**ICB012** Ud Captador solar térmico para instalación colectiva, integrado en cubierta inclinada.
Captador solar térmico formado por batería de 2 módulos, compuesto cada uno de ellos de un captador solar térmico plano, Helioconcept SRV 2.3/2 "SAUNIER DUVAL", con panel de montaje de 1233x2033x80 mm, superficie útil 2,35 m², rendimiento óptico 0,787, coeficiente de pérdidas primario 3,783 W/m²K y coeficiente de pérdidas secundario 0,016 W/m²K², compuesto de marco de aluminio, acabado pintado, absorbedor de cobre con tratamiento altamente selectivo, aislamiento térmico de lana mineral y cubierta protectora de vidrio de seguridad, colocados sobre estructura soporte para cubierta inclinada. Incluso accesorios de montaje y fijación, conjunto de conexiones hidráulicas entre captadores solares térmicos, líquido de relleno para captador solar térmico, válvula de seguridad, purgador, válvulas de corte y demás accesorios. Totalmente montado, conexionado y probado.
Incluye: Replanteo del conjunto. Colocación de la estructura soporte. Colocación y fijación de los paneles sobre la estructura soporte. Conexionado con la red de conducción de agua. Llenado del circuito.
Criterio de medición de proyecto: Número de unidades previstas, según documentación gráfica de Proyecto.
Criterio de medición de obra: Se medirá el número de unidades realmente ejecutadas según especificaciones de Proyecto.

| Código | Ud | Descripción | Rendimiento | Precio | Importe |
|---|---|---|---|---|---|
| mt38css502a | Ud | Captador solar térmico plano, Helioconcept SRV 2.3/2 "SAUNIER DUVAL", con panel de montaje de 1233x2033x80 mm, superficie útil 2,35 m², rendimiento óptico 0,787, coeficiente de pérdidas primario 3,783 W/m²K y coeficiente de pérdidas secundario 0,016 W/m²K², compuesto de marco de aluminio, acabado pintado, absorbedor de cobre con tratamiento altamente selectivo, aislamiento térmico de lana mineral y cubierta protectora de vidrio de seguridad. (material) | 2.000 | 1076.35 | 2152.70 |
| mt38css552b | Ud | Bastidor de captador solar térmico, para 2 paneles, integrados en tejado de 22° a 75° de inclinación, "SAUNIER DUVAL". (material) | 1.000 | 1315.54 | 1315.54 |
| mt38css560 | Ud | Kit hidráulico de entrada y salida para batería de captadores solares térmicos, "SAUNIER DUVAL". (material) | 1.000 | 77.38 | 77.38 |
| mt38css562 | Ud | Kit hidráulico de unión entre captadores solares sobre cubierta inclinada, "SAUNIER DUVAL". (material) | 1.000 | 77.38 | 77.38 |
| mt38css580 | Ud | Purgador automático para captadores solares térmicos, "SAUNIER DUVAL". (material) | 1.000 | 105.52 | 105.52 |
| mt38css728 | Ud | Válvula de seguridad, para una temperatura máxima de 99°C, "SAUNIER DUVAL". (material) | 1.000 | 56.28 | 56.28 |
| mt38css300 | Ud | Bidón de 10 l de solución agua-glicol para relleno de captador solar térmico, "SAUNIER DUVAL". (material) | 0.370 | 91.46 | 33.84 |
| mt37sve010d | Ud | Válvula de esfera de latón niquelado para roscar de 1". (material) | 2.000 | 17.46 | 34.92 |
| mo009 | h | Técnico instalador de captadores solares. (mano de obra) | 6.061 | 10.62 | 64.37 |
| mo108 | h | Ayudante instalador de captadores solares. (mano de obra) | 6.061 | 6.62 | 40.12 |
| % | % | Herramienta menor | 2 % | 3958.05 | 79.16 |
|  |  | Costes directos |  |  | 4037.21 |
