# Fancoil vertical de suelo, sistema de dos tubos

- Propiedad del archivo: CYPE INGENIEROS, S.A.
- Formato: FIEBDC-3/2002
- Ámbito geográfico: Ecuador
- Divisa: USD
- Costes indirectos: 3.00 %
- Gastos generales: 13.00 %
- Beneficio industrial: 6.00 %
- IVA: 12.00 %

## I Instalaciones

### IC Calefacción, refrigeración, climatización y A.C.S.

#### ICF Unidades no autónomas para climatización

**ICF040** Ud Fancoil vertical de suelo, sistema de dos tubos.
Fancoil vertical de suelo con envolvente, Genia Fan SD 5-015 NC "SAUNIER DUVAL", control para integrar en el fancoil vertical de suelo SD 5-NC, válvula de 3 vías, SD 5-3VW C, pies de apoyo. Totalmente montado, conexionado y puesto en marcha por la empresa instaladora para la comprobación de su correcto funcionamiento.
Incluye: Replanteo de la unidad. Colocación y fijación de la unidad. Conexionado con las redes de conducción de agua, eléctrica y de recogida de condensados. Puesta en marcha.
Criterio de medición de proyecto: Número de unidades previstas, según documentación gráfica de Proyecto.
Criterio de medición de obra: Se medirá el número de unidades realmente ejecutadas según especificaciones de Proyecto.

| Código | Ud | Descripción | Rendimiento | Precio | Importe |
|---|---|---|---|---|---|
| mt42fts046d | Ud | Fancoil vertical de suelo con envolvente, Genia Fan SD 5-015 NC "SAUNIER DUVAL", potencia frigorífica a velocidad máxima 1,5 kW, potencia frigorífica sensible a velocidad máxima 1,14 kW (temperatura de bulbo húmedo del aire interior 19°C, temperatura de entrada del agua 7°C, salto térmico 5°C), potencia calorífica a velocidad máxima 1,57 kW (temperatura de bulbo seco del aire interior 20°C, temperatura de entrada del agua 50°C), de 3 velocidades, caudal de agua en refrigeración 0,21 m³/h, caudal de aire a velocidad máxima 255 m³/h, dimensiones 790x495x200 mm, peso 18 kg. (material) | 1.000 | 654.25 | 654.25 |
| mt42fts500a | Ud | Válvula de 3 vías, SD 5-3VW C, "SAUNIER DUVAL", con actuador y tubos de conexión. (material) | 1.000 | 351.75 | 351.75 |
| mt42fts508a | Ud | Pies de apoyo, "SAUNIER DUVAL", para fancoil vertical de suelo. (material) | 1.000 | 56.28 | 56.28 |
| mt42fts501a | Ud | Control para integrar en el fancoil vertical de suelo SD 5-NC, "SAUNIER DUVAL". (material) | 1.000 | 112.56 | 112.56 |
| mt37sve010c | Ud | Válvula de esfera de latón niquelado para roscar de 3/4". (material) | 2.000 | 10.50 | 21.00 |
| mo005 | h | Técnico instalador de climatización. (mano de obra) | 3.771 | 10.62 | 40.05 |
| mo104 | h | Ayudante instalador de climatización. (mano de obra) | 3.771 | 6.62 | 24.96 |
| % | % | Herramienta menor | 2 % | 1260.85 | 25.22 |
|  |  | Costes directos |  |  | 1286.07 |
