# Fancoil de cassette, sistema de dos tubos

- Propiedad del archivo: CYPE INGENIEROS, S.A.
- Formato: FIEBDC-3/2002
- Ámbito geográfico: Ecuador
- Divisa: USD
- Costes indirectos: 3.00 %
- Gastos generales: 13.00 %
- Beneficio industrial: 6.00 %
- IVA: 12.00 %

## I Instalaciones

### IC Calefacción, refrigeración, climatización y A.C.S.

#### ICF Unidades no autónomas para climatización

**ICF050** Ud Fancoil de cassette, sistema de dos tubos.
Fancoil de cassette, Genia Fan SD 4-035 NK "SAUNIER DUVAL", potencia frigorífica a velocidad máxima 3,96 kW, potencia frigorífica sensible a velocidad máxima 3,2 kW (temperatura de bulbo húmedo del aire interior 19°C, temperatura de entrada del agua 7°C, salto térmico 5°C), potencia calorífica a velocidad máxima 4,63 kW (temperatura de bulbo seco del aire interior 20°C, temperatura de entrada del agua 50°C), de 3 velocidades, caudal de agua en refrigeración 0,7 m³/h, caudal de aire a velocidad máxima 719 m³/h, dimensiones 575x261x575 mm, peso 19 kg, dimensiones del panel 647x50x647 mm, peso del panel 2,5 kg, con válvula de 3 vías y mando a distancia por infrarrojos, bandeja de recogida de condensados, SDZ-035-G1. Incluso elementos para suspensión del techo. Totalmente montado, conexionado y puesto en marcha por la empresa instaladora para la comprobación de su correcto funcionamiento.
Incluye: Replanteo de la unidad. Colocación y fijación de la unidad. Conexionado con las redes de conducción de agua, eléctrica y de recogida de condensados. Puesta en marcha.
Criterio de medición de proyecto: Número de unidades previstas, según documentación gráfica de Proyecto.
Criterio de medición de obra: Se medirá el número de unidades realmente ejecutadas según especificaciones de Proyecto.

| Código | Ud | Descripción | Rendimiento | Precio | Importe |
|---|---|---|---|---|---|
| mt42fts105a | Ud | Fancoil de cassette, Genia Fan SD 4-035 NK "SAUNIER DUVAL", potencia frigorífica a velocidad máxima 3,96 kW, potencia frigorífica sensible a velocidad máxima 3,2 kW (temperatura de bulbo húmedo del aire interior 19°C, temperatura de entrada del agua 7°C, salto térmico 5°C), potencia calorífica a velocidad máxima 3,79 kW (temperatura de bulbo seco del aire interior 20°C, temperatura de entrada del agua 50°C), de 3 velocidades, caudal de agua en refrigeración 0,7 m³/h, caudal de aire a velocidad máxima 719 m³/h, dimensiones 575x261x575 mm, peso 19 kg, dimensiones del panel 647x50x647 mm, peso del panel 2,5 kg, con válvula de 3 vías y mando a distancia por infrarrojos. (material) | 1.000 | 1217.05 | 1217.05 |
| mt42fts507a | Ud | Bandeja de recogida de condensados, SDZ-035-G1 "SAUNIER DUVAL", para fancoil de cassette. (material) | 1.000 | 35.17 | 35.17 |
| mt42vsi010ao | Ud | Válvula de tres vías, con actuador; incluso conexiones y montaje. (material) | 1.000 | 105.52 | 105.52 |
| mt37sve010b | Ud | Válvula de esfera de latón niquelado para roscar de 1/2". (material) | 2.000 | 7.11 | 14.22 |
| mt42www090 | Ud | Kit de soportes para suspensión del techo, formado por cuatro varillas roscadas de acero galvanizado, con sus tacos, tuercas y arandelas correspondientes. (material) | 1.000 | 30.95 | 30.95 |
| mo005 | h | Técnico instalador de climatización. (mano de obra) | 4.813 | 10.62 | 51.11 |
| mo104 | h | Ayudante instalador de climatización. (mano de obra) | 4.813 | 6.62 | 31.86 |
| % | % | Herramienta menor | 2 % | 1485.88 | 29.72 |
|  |  | Costes directos |  |  | 1515.60 |
