# Unidad aire-agua, bomba de calor aerotérmica, para producción de A.C.S

- Propiedad del archivo: CYPE Ingenieros S.A.
- Formato: FIEBDC-3/2016
- Programa: Generador de precios de la construcción. CYPE Ingenieros, S.A.
- Fecha: 25/06/2024
- Ámbito geográfico: Ecuador
- Divisa: USD
- Costes indirectos: 3 %
- Gastos generales: 13 %
- Beneficio industrial: 6 %
- IVA: 12 %

## I Instalaciones

### IC Calefacción, refrigeración, climatización y A.C.S.

#### ICA Agua caliente

**ICA050** Ud Unidad aire-agua, bomba de calor aerotérmica, para producción de A.C.S..
Bomba de calor aerotérmica, aire-agua, para producción de A.C.S., Magna Aqua 150 "SAUNIER DUVAL", para gas R-290, mural, con acumulador de A.C.S. de acero vitrificado de 150 litros, alimentación monofásica a 230 V, clase de eficiencia energética A+, perfil de consumo M, dimensiones 525x543x1658 mm, potencia sonora 43 dBA, resistencia eléctrica de apoyo de 1,2 W, ánodo de magnesio, aislamiento térmico de poliuretano inyectado, conexiones de ventilación, función antilegionela, protección antihielo y panel de control con pantalla digital, programación semanal, ajuste de la temperatura grado a grado y modo vacaciones. Totalmente montada, conexionada y puesta en marcha por la empresa instaladora para la comprobación de su correcto funcionamiento.
Incluye: Replanteo de la unidad. Colocación y fijación de la unidad y sus accesorios. Conexionado con las redes de conducción de agua, eléctrica y de recogida de condensados. Puesta en marcha.
Criterio de medición de proyecto: Número de unidades previstas, según documentación gráfica de Proyecto.
Criterio de medición de obra: Se medirá el número de unidades realmente ejecutadas según especificaciones de Proyecto.

| Código | Ud | Descripción | Rendimiento | Precio | Importe |
|---|---|---|---|---|---|
| mt42bcs400b | Ud | Bomba de calor aerotérmica, aire-agua, para producción de A.C.S., Magna Aqua 150 "SAUNIER DUVAL", para gas R-290, mural, con acumulador de A.C.S. de acero vitrificado de 150 litros, alimentación monofásica a 230 V, clase de eficiencia energética A+, perfil de consumo M, dimensiones 525x543x1658 mm, potencia sonora 43 dBA, resistencia eléctrica de apoyo de 1,2 W, ánodo de magnesio, aislamiento térmico de poliuretano inyectado, conexiones de ventilación, función antilegionela, protección antihielo y panel de control con pantalla digital, programación semanal, ajuste de la temperatura grado a grado y modo vacaciones. (material) | 1 | 3693.35 | 3693.350 |
| mt37sve010c | Ud | Válvula de esfera de latón niquelado para roscar de 3/4". (material) | 2 | 10.5 | 21.000 |
| % | % | Herramienta menor | 2 % | 3714.350 | 74.287 |
|  |  | Costes directos |  |  | 3788.637 |

## Recursos

**mt37sve010c** Ud Válvula de esfera de latón niquelado para roscar de 3/4"
Datos técnicos: Coste energético 720.409 MJ; Emisión de CO2 48.441 kg
Residuos:
- embalaje: re150101 Envases de papel y cartón. (componente de residuo); rendimiento 0.072 kg; Código LER 15 01 01; Masa del elemento 1 kg; Volumen 0.001333 m3
