# Fancoil vertical de suelo, sistema de dos tubos

- Propiedad del archivo: CYPE Ingenieros S.A.
- Formato: FIEBDC-3/2016
- Programa: Generador de precios de la construcción. CYPE Ingenieros, S.A.
- Fecha: 25/06/2024
- Ámbito geográfico: Ecuador
- Divisa: USD
- Costes indirectos: 3 %
- Gastos generales: 13 %
- Beneficio industrial: 6 %
- IVA: 12 %

## I Instalaciones

### IC Calefacción, refrigeración, climatización y A.C.S.

#### ICF Unidades no autónomas para climatización

**ICF040** Ud Fancoil vertical de suelo, sistema de dos tubos.
Fancoil vertical de suelo con envolvente, Genia Fan SD 5-015 NC "SAUNIER DUVAL", control para integrar en el fancoil vertical de suelo SD 5-NC, válvula de 3 vías, SD 5-3VW C, pies de apoyo. Totalmente montado, conexionado y puesto en marcha por la empresa instaladora para la comprobación de su correcto funcionamiento.
Incluye: Replanteo de la unidad. Colocación y fijación de la unidad. Conexionado con las redes de conducción de agua, eléctrica y de recogida de condensados. Puesta en marcha.
Criterio de medición de proyecto: Número de unidades previstas, según documentación gráfica de Proyecto.
Criterio de medición de obra: Se medirá el número de unidades realmente ejecutadas según especificaciones de Proyecto.

| Código | Ud | Descripción | Rendimiento | Precio | Importe |
|---|---|---|---|---|---|
| mt42fts046d | Ud | Fancoil vertical de suelo con envolvente, Genia Fan SD 5-015 NC "SAUNIER DUVAL", potencia frigorífica a velocidad máxima 1,5 kW, potencia frigorífica sensible a velocidad máxima 1,14 kW (temperatura de bulbo húmedo del aire interior 19°C, temperatura de entrada del agua 7°C, salto térmico 5°C), potencia calorífica a velocidad máxima 1,57 kW (temperatura de bulbo seco del aire interior 20°C, temperatura de entrada del agua 50°C), de 3 velocidades, caudal de agua en refrigeración 0,21 m³/h, caudal de aire a velocidad máxima 255 m³/h, dimensiones 790x495x200 mm, peso 18 kg. (material) | 1 | 654.25 | 654.250 |
| mt42fts500a | Ud | Válvula de 3 vías, SD 5-3VW C, "SAUNIER DUVAL", con actuador y tubos de conexión. (material) | 1 | 351.75 | 351.750 |
| mt42fts508a | Ud | Pies de apoyo, "SAUNIER DUVAL", para fancoil vertical de suelo. (material) | 1 | 56.28 | 56.280 |
| mt42fts501a | Ud | Control para integrar en el fancoil vertical de suelo SD 5-NC, "SAUNIER DUVAL". (material) | 1 | 112.56 | 112.560 |
| mt37sve010c | Ud | Válvula de esfera de latón niquelado para roscar de 3/4". (material) | 2 | 10.5 | 21.000 |
| mo005 | h | Técnico instalador de climatización. (mano de obra) | 3.771 | 10.62 | 40.048 |
| mo104 | h | Ayudante instalador de climatización. (mano de obra) | 3.771 | 6.62 | 24.964 |
| % | % | Herramienta menor | 2 % | 1260.852 | 25.217 |
|  |  | Costes directos |  |  | 1286.069 |

## Recursos

**mt37sve010c** Ud Válvula de esfera de latón niquelado para roscar de 3/4"
Datos técnicos: Coste energético 720.409 MJ; Emisión de CO2 48.441 kg
Residuos:
- embalaje: re150101 Envases de papel y cartón. (componente de residuo); rendimiento 0.072 kg; Código LER 15 01 01; Masa del elemento 1 kg; Volumen 0.001333 m3
