# Fancoil de cassette, sistema de dos tubos

- Propiedad del archivo: CYPE Ingenieros S.A.
- Formato: FIEBDC-3/2016
- Programa: Generador de precios de la construcción. CYPE Ingenieros, S.A.
- Fecha: 25/06/2024
- Ámbito geográfico: Ecuador
- Divisa: USD
- Costes indirectos: 3 %
- Gastos generales: 13 %
- Beneficio industrial: 6 %
- IVA: 12 %

## I Instalaciones

### IC Calefacción, refrigeración, climatización y A.C.S.

#### ICF Unidades no autónomas para climatización

**ICF050** Ud Fancoil de cassette, sistema de dos tubos.
Fancoil de cassette, Genia Fan SD 4-035 NK "SAUNIER DUVAL", potencia frigorífica a velocidad máxima 3,96 kW, potencia frigorífica sensible a velocidad máxima 3,2 kW (temperatura de bulbo húmedo del aire interior 19°C, temperatura de entrada del agua 7°C, salto térmico 5°C), potencia calorífica a velocidad máxima 4,63 kW (temperatura de bulbo seco del aire interior 20°C, temperatura de entrada del agua 50°C), de 3 velocidades, caudal de agua en refrigeración 0,7 m³/h, caudal de aire a velocidad máxima 719 m³/h, dimensiones 575x261x575 mm, peso 19 kg, dimensiones del panel 647x50x647 mm, peso del panel 2,5 kg, con válvula de 3 vías y mando a distancia por infrarrojos, bandeja de recogida de condensados, SDZ-035-G1. Incluso elementos para suspensión del techo. Totalmente montado, conexionado y puesto en marcha por la empresa instaladora para la comprobación de su correcto funcionamiento.
Incluye: Replanteo de la unidad. Colocación y fijación de la unidad. Conexionado con las redes de conducción de agua, eléctrica y de recogida de condensados. Puesta en marcha.
Criterio de medición de proyecto: Número de unidades previstas, según documentación gráfica de Proyecto.
Criterio de medición de obra: Se medirá el número de unidades realmente ejecutadas según especificaciones de Proyecto.

| Código | Ud | Descripción | Rendimiento | Precio | Importe |
|---|---|---|---|---|---|
| mt42fts105a | Ud | Fancoil de cassette, Genia Fan SD 4-035 NK "SAUNIER DUVAL", potencia frigorífica a velocidad máxima 3,96 kW, potencia frigorífica sensible a velocidad máxima 3,2 kW (temperatura de bulbo húmedo del aire interior 19°C, temperatura de entrada del agua 7°C, salto térmico 5°C), potencia calorífica a velocidad máxima 3,79 kW (temperatura de bulbo seco del aire interior 20°C, temperatura de entrada del agua 50°C), de 3 velocidades, caudal de agua en refrigeración 0,7 m³/h, caudal de aire a velocidad máxima 719 m³/h, dimensiones 575x261x575 mm, peso 19 kg, dimensiones del panel 647x50x647 mm, peso del panel 2,5 kg, con válvula de 3 vías y mando a distancia por infrarrojos. (material) | 1 | 1217.05 | 1217.050 |
| mt42fts507a | Ud | Bandeja de recogida de condensados, SDZ-035-G1 "SAUNIER DUVAL", para fancoil de cassette. (material) | 1 | 35.17 | 35.170 |
| mt42vsi010ao | Ud | Válvula de tres vías, con actuador; incluso conexiones y montaje. (material) | 1 | 105.52 | 105.520 |
| mt37sve010b | Ud | Válvula de esfera de latón niquelado para roscar de 1/2". (material) | 2 | 7.11 | 14.220 |
| mt42www090 | Ud | Kit de soportes para suspensión del techo, formado por cuatro varillas roscadas de acero galvanizado, con sus tacos, tuercas y arandelas correspondientes. (material) | 1 | 30.95 | 30.950 |
| mo005 | h | Técnico instalador de climatización. (mano de obra) | 4.813 | 10.62 | 51.114 |
| mo104 | h | Ayudante instalador de climatización. (mano de obra) | 4.813 | 6.62 | 31.862 |
| % | % | Herramienta menor | 2 % | 1485.886 | 29.718 |
|  |  | Costes directos |  |  | 1515.604 |

## Recursos

**mt42vsi010ao** Ud Válvula de tres vías, con actuador; incluso conexiones y montaje
Datos técnicos: Coste energético 51.869 MJ; Emisión de CO2 2.177 kg
Residuos:
- embalaje: re150101 Envases de papel y cartón. (componente de residuo); rendimiento 0.072 kg; Código LER 15 01 01; Masa del elemento 1 kg; Volumen 0.001333 m3

**mt37sve010b** Ud Válvula de esfera de latón niquelado para roscar de 1/2"
Datos técnicos: Coste energético 509.569 MJ; Emisión de CO2 34.281 kg
Residuos:
- embalaje: re150101 Envases de papel y cartón; rendimiento 0.072 kg
