# Calefón a gas, doméstico, de condensación, de pie, para calefacción y A.C.S

- Propiedad del archivo: CYPE Ingenieros S.A.
- Formato: FIEBDC-3/2016
- Programa: Generador de precios de la construcción. CYPE Ingenieros, S.A.
- Fecha: 25/06/2024
- Ámbito geográfico: Ecuador
- Divisa: USD
- Costes indirectos: 3 %
- Gastos generales: 13 %
- Beneficio industrial: 6 %
- IVA: 12 %

## I Instalaciones

### IC Calefacción, refrigeración, climatización y A.C.S.

#### ICG Calefones a gas

**ICG230** Ud Calefón a gas, doméstico, de condensación, de pie, para calefacción y A.C.S.
Calefón de pie a gas N, con recuperación de calor por condensación de los productos de la combustión, para calefacción y A.C.S. con depósito de 89,1 litros, para uso interior, cámara de combustión estanca, encendido electrónico, sin llama piloto, Duomax Condens 35/90 L "SAUNIER DUVAL", potencia útil de calefacción 32,5 kW (modulación H-MOD ELGA), rendimiento 108%, potencia útil de A.C.S. 34 kW, eficiencia energética clase A en calefacción, eficiencia energética clase A en A.C.S., perfil de consumo XL, de 1320x599x693 mm, con placa de conexiones, kit de conexiones, ducto para evacuación de humos y termostato-programador de ambiente vía radio Exacontrol E7 R, sin incluir el ducto para evacuación de los productos de la combustión. Totalmente montada, conexionada y probada.
Incluye: Replanteo. Presentación de los elementos. Montaje del calefón y sus accesorios. Conexionado con las redes de conducción de agua, de gas, de salubridad y eléctrica, y con el ducto de evacuación de los productos de la combustión. Puesta en marcha.
Criterio de medición de proyecto: Número de unidades previstas, según documentación gráfica de Proyecto.
Criterio de medición de obra: Se medirá el número de unidades realmente ejecutadas según especificaciones de Proyecto.

| Código | Ud | Descripción | Rendimiento | Precio | Importe |
|---|---|---|---|---|---|
| mt38cmd085a | Ud | Calefón de pie a gas N, con recuperación de calor por condensación de los productos de la combustión, para calefacción y A.C.S. con depósito de 89,1 litros, para uso interior, cámara de combustión estanca, encendido electrónico, sin llama piloto, Duomax Condens 35/90 L "SAUNIER DUVAL", potencia útil de calefacción 32,5 kW (modulación H-MOD ELGA), rendimiento 108%, potencia útil de A.C.S. 34 kW, eficiencia energética clase A en calefacción, eficiencia energética clase A en A.C.S., perfil de consumo XL, de 1320x599x693 mm, con placa de conexiones, kit de conexiones, ducto para evacuación de humos y termostato-programador de ambiente vía radio Exacontrol E7 R. (material) | 1 | 7689.2 | 7689.200 |
| mt38www012 | Ud | Material auxiliar para instalaciones de calefacción y A.C.S. (material) | 1 | 2.96 | 2.960 |
| mo004 | h | Técnico calefactor. (mano de obra) | 3.663 | 10.62 | 38.901 |
| mo103 | h | Ayudante calefactor. (mano de obra) | 3.663 | 6.62 | 24.249 |
| % | % | Herramienta menor | 2 % | 7755.310 | 155.106 |
|  |  | Costes directos |  |  | 7910.416 |

## Recursos

**mt38cmd085a** Ud Calefón de pie a gas N
Datos técnicos: Coste energético 3281.719 MJ; Emisión de CO2 272.605 kg
Residuos:
- embalaje: re150101 Envases de papel y cartón. (componente de residuo); rendimiento 2.676 kg; Código LER 15 01 01; Masa del elemento 1 kg; Volumen 0.001333 m3
- embalaje: re170201 Madera. (componente de residuo); rendimiento 0.668 kg; Código LER 17 02 01; Masa del elemento 1 kg; Volumen 0.000909 m3
