# Equipo de aire acondicionado con unidad interior de pared, sistema aire-aire split 1x1

- Propiedad del archivo: CYPE Ingenieros S.A.
- Formato: FIEBDC-3/2016
- Programa: Generador de precios de la construcción. CYPE Ingenieros, S.A.
- Fecha: 25/06/2024
- Ámbito geográfico: Ecuador
- Divisa: USD
- Costes indirectos: 3 %
- Gastos generales: 13 %
- Beneficio industrial: 6 %
- IVA: 12 %

## I Instalaciones

### IC Calefacción, refrigeración, climatización y A.C.S.

#### ICN Unidades autónomas de climatización

**ICN020** Ud Equipo de aire acondicionado con unidad interior de pared, sistema aire-aire split 1x1.
Equipo de aire acondicionado, sistema aire-aire split 1x1, para gas R-32, bomba de calor, alimentación monofásica (230V/50Hz), VivAir SDHL 1-045 NW "SAUNIER DUVAL", potencia frigorífica nominal 4,6 kW, potencia frigorífica mínima/máxima: 1/5,3 kW, SEER 6,4 (clase A++), potencia calorífica nominal 5,2 kW, potencia calorífica mínima/máxima: 1/5,65 kW, SCOP 4 (clase A+), formado por una unidad interior de pared SDHL 1-050 NWI, presión sonora mínima/máxima: 31/44 dBA, mando a distancia inalámbrico, y una unidad exterior SDHL 1-050 NWO, con compresor tipo Inverter DC, potencia sonora 63 dBA, dimensiones 555x732x330 mm, peso 26,5 kg, diámetro de conexión de la tubería de gas 3/8", diámetro de conexión de la tubería de líquido 1/4", con amortiguadores de muelles, soportes y fijaciones de las unidades interior y exterior, tubería de desagüe con sifón, conexión frigorífica entre unidades, conexión eléctrica entre unidades, sujeción y protección mecánica de los tendidos de líneas con ocultación bajo canaleta registrable en zonas vistas. Incluso elementos antivibratorios de suelo para apoyo de la unidad exterior.
Criterio de valoración económica: El precio no incluye la canalización ni el cableado eléctrico de alimentación.
Incluye: Replanteo de las unidades. Colocación y fijación de la unidad interior. Colocación y fijación de la unidad exterior. Conexión a las líneas frigoríficas. Conexión a la red eléctrica. Conexión a la red de desagüe. Puesta en marcha.
Criterio de medición de proyecto: Número de unidades previstas, según documentación gráfica de Proyecto.
Criterio de medición de obra: Se medirá el número de unidades realmente ejecutadas según especificaciones de Proyecto.

| Código | Ud | Descripción | Rendimiento | Precio | Importe |
|---|---|---|---|---|---|
| mt42sau006kc | Ud | Equipo de aire acondicionado, sistema aire-aire split 1x1, para gas R-32, bomba de calor, alimentación monofásica (230V/50Hz), VivAir SDHL 1-045 NW "SAUNIER DUVAL", potencia frigorífica nominal 4,6 kW, potencia frigorífica mínima/máxima: 1/5,3 kW, SEER 6,4 (clase A++), potencia calorífica nominal 5,2 kW, potencia calorífica mínima/máxima: 1/5,65 kW, SCOP 4 (clase A+), formado por una unidad interior de pared SDHL 1-050 NWI, presión sonora mínima/máxima: 31/44 dBA, mando a distancia inalámbrico, y una unidad exterior SDHL 1-050 NWO, con compresor tipo Inverter DC, potencia sonora 63 dBA, dimensiones 555x732x330 mm, peso 26,5 kg, diámetro de conexión de la tubería de gas 3/8", diámetro de conexión de la tubería de líquido 1/4", con amortiguadores de muelles, soportes y fijaciones de las unidades interior y exterior, tubería de desagüe con sifón, conexión frigorífica entre unidades, conexión eléctrica entre unidades, sujeción y protección mecánica de los tendidos de líneas con ocultación bajo canaleta registrable en zonas vistas. (material) | 1 | 1829.09 | 1829.090 |
| mt42www080 | Ud | Kit de amortiguadores antivibración de suelo, formado por cuatro amortiguadores de caucho, con sus tornillos, tuercas y arandelas correspondientes. (material) | 1 | 11.26 | 11.260 |
| mo005 | h | Técnico instalador de climatización. (mano de obra) | 2.407 | 10.62 | 25.562 |
| mo104 | h | Ayudante instalador de climatización. (mano de obra) | 2.407 | 6.62 | 15.934 |
| % | % | Herramienta menor | 2 % | 1881.846 | 37.637 |
|  |  | Costes directos |  |  | 1919.483 |
