# Grupo hidráulico solar

- Propiedad del archivo: CYPE Ingenieros S.A.
- Formato: FIEBDC-3/2016
- Programa: Generador de precios de la construcción. CYPE Ingenieros, S.A.
- Fecha: 25/06/2024
- Ámbito geográfico: Ecuador
- Divisa: USD
- Costes indirectos: 3 %
- Gastos generales: 13 %
- Beneficio industrial: 6 %
- IVA: 12 %

## I Instalaciones

### IC Calefacción, refrigeración, climatización y A.C.S.

#### ICS Sistemas de conducción de agua

**ICS051** Ud Grupo hidráulico solar.
Grupo hidráulico solar, con depósito para drenaje automático de 8 l de capacidad, bomba de circulación electrónica Wilo Yonos Para ST 15/13 de 2 a 12 l/min, válvula de seguridad tarada a 3 bar, válvulas de llenado y vaciado y carcasa de polipropileno expandido para aislamiento térmico.
Incluye: Replanteo. Colocación. Conexionado. Comprobación de su correcto funcionamiento.
Criterio de medición de proyecto: Número de unidades previstas, según documentación gráfica de Proyecto.
Criterio de medición de obra: Se medirá el número de unidades realmente ejecutadas según especificaciones de Proyecto.

| Código | Ud | Descripción | Rendimiento | Precio | Importe |
|---|---|---|---|---|---|
| mt38cso050a | Ud | Grupo hidráulico solar, con depósito para drenaje automático de 8 l de capacidad, bomba de circulación electrónica Wilo Yonos Para ST 15/13 de 2 a 12 l/min, válvula de seguridad tarada a 3 bar, válvulas de llenado y vaciado y carcasa de polipropileno expandido para aislamiento térmico. (material) | 1 | 1339.94 | 1339.940 |
| mo004 | h | Técnico calefactor. (mano de obra) | 0.364 | 10.62 | 3.866 |
| mo103 | h | Ayudante calefactor. (mano de obra) | 0.364 | 6.62 | 2.410 |
| % | % | Herramienta menor | 2 % | 1346.216 | 26.924 |
|  |  | Costes directos |  |  | 1373.140 |
