# Acumulador para A.C.S

- Propiedad del archivo: CYPE Ingenieros S.A.
- Formato: FIEBDC-3/2016
- Programa: Generador de precios de la construcción. CYPE Ingenieros, S.A.
- Fecha: 25/06/2024
- Ámbito geográfico: Ecuador
- Divisa: USD
- Costes indirectos: 3 %
- Gastos generales: 13 %
- Beneficio industrial: 6 %
- IVA: 12 %

## I Instalaciones

### IC Calefacción, refrigeración, climatización y A.C.S.

#### ICS Sistemas de conducción de agua

**ICS060** Ud Acumulador para A.C.S.
Acumulador de acero vitrificado, de suelo, 400 l, 740 mm de diámetro y 1750 mm de altura, forro acolchado con cubierta posterior, aislamiento de poliuretano inyectado libre de CFC y protección contra corrosión mediante ánodo de magnesio. Incluso válvulas de corte, elementos de montaje y accesorios necesarios para su correcto funcionamiento.
Incluye: Replanteo. Colocación. Conexionado. Comprobación de su correcto funcionamiento.
Criterio de medición de proyecto: Número de unidades previstas, según documentación gráfica de Proyecto.
Criterio de medición de obra: Se medirá el número de unidades realmente ejecutadas según especificaciones de Proyecto.

| Código | Ud | Descripción | Rendimiento | Precio | Importe |
|---|---|---|---|---|---|
| mt38csg060d | Ud | Acumulador de acero vitrificado, de suelo, 400 l, 740 mm de diámetro y 1750 mm de altura, forro acolchado con cubierta posterior, aislamiento de poliuretano inyectado libre de CFC y protección contra corrosión mediante ánodo de magnesio. (material) | 1 | 1440.41 | 1440.410 |
| mt37sve010e | Ud | Válvula de esfera de latón niquelado para roscar de 1 1/4". (material) | 2 | 24.12 | 48.240 |
| mt38www011 | Ud | Material auxiliar para instalaciones de A.C.S. (material) | 1 | 2.04 | 2.040 |
| mo004 | h | Técnico calefactor. (mano de obra) | 1.061 | 10.62 | 11.268 |
| mo103 | h | Ayudante calefactor. (mano de obra) | 1.061 | 6.62 | 7.024 |
| % | % | Herramienta menor | 2 % | 1508.982 | 30.180 |
|  |  | Costes directos |  |  | 1539.162 |

## Recursos

**mt38csg060d** Ud Acumulador de acero vitrificado
Datos técnicos: Coste energético 4781.636 MJ; Emisión de CO2 197.921 kg
Residuos:
- embalaje: re150101 Envases de papel y cartón. (componente de residuo); rendimiento 2.175 kg; Código LER 15 01 01; Masa del elemento 1 kg; Volumen 0.001333 m3
- embalaje: re170201 Madera. (componente de residuo); rendimiento 0.606 kg; Código LER 17 02 01; Masa del elemento 1 kg; Volumen 0.000909 m3

**mt37sve010e** Ud Válvula de esfera de latón niquelado para roscar de 1 1/4"
Datos técnicos: Coste energético 1282.649 MJ; Emisión de CO2 86.201 kg
Residuos:
- embalaje: re150101 Envases de papel y cartón; rendimiento 0.072 kg
