# Grupo hidráulico con resistencia eléctrica para calefacción

- Propiedad del archivo: CYPE Ingenieros S.A.
- Formato: FIEBDC-3/2016
- Programa: Generador de precios de la construcción. CYPE Ingenieros, S.A.
- Fecha: 13/02/2025
- Ámbito geográfico: Ecuador
- Divisa: USD
- Costes indirectos: 3 %
- Gastos generales: 13 %
- Beneficio industrial: 6 %
- IVA: 12 %

## I Instalaciones

### IC Calefacción, refrigeración, climatización y A.C.S.

#### ICS Sistemas de conducción de agua

**ICS111** Ud Grupo hidráulico con resistencia eléctrica para calefacción.
Módulo hidráulico mural, con resistencia eléctrica para calefacción, modelo Genia Heater "SAUNIER DUVAL", alimentación a 230V/50 Hz, etapas de potencia de 2, 4 y 6 kW, intensidad máxima 30 A, de 500x280x250 mm, con sonda de temperatura.
Incluye: Replanteo. Colocación de los componentes del grupo. Conexionado y comprobación de su correcto funcionamiento.
Criterio de medición de proyecto: Número de unidades previstas, según documentación gráfica de Proyecto.
Criterio de medición de obra: Se medirá el número de unidades realmente ejecutadas según especificaciones de Proyecto.

| Código | Ud | Descripción | Rendimiento | Precio | Importe |
|---|---|---|---|---|---|
| mt38ghs020b | Ud | Módulo hidráulico mural, con resistencia eléctrica para calefacción, modelo Genia Heater "SAUNIER DUVAL", alimentación a 230V/50 Hz, etapas de potencia de 2, 4 y 6 kW, intensidad máxima 30 A, de 500x280x250 mm, con sonda de temperatura. (material) | 1 | 1381.21 | 1381.210 |
| mo011 | h | Montador. (mano de obra) | 0.364 | 11.41 | 4.153 |
| mo080 | h | Ayudante montador. (mano de obra) | 0.364 | 7.12 | 2.592 |
| % | % | Herramienta menor | 2 % | 1387.955 | 27.759 |
|  |  | Costes directos |  |  | 1415.714 |
