# Encuentro de cubierta plana transitable, no ventilada con paramento vertical. Impermeabilización con láminas de poliolefinas

- Propiedad del archivo: CYPE INGENIEROS, S.A.
- Formato: FIEBDC-3/2002
- Ámbito geográfico: Ecuador
- Divisa: USD
- Costes indirectos: 3.00 %
- Gastos generales: 13.00 %
- Beneficio industrial: 6.00 %
- IVA: 12.00 %

## Q Cubiertas

### QA Planas transitables, no ventiladas

#### QAF Puntos singulares

**QAF021** m Encuentro de cubierta plana transitable, no ventilada con paramento vertical. Impermeabilización con láminas de poliolefinas.
Encuentro de cubierta plana transitable, no ventilada, con piso fijo, tipo convencional con paramento vertical; mediante la realización de un retranqueo perimetral de más de 5 cm con respecto al paramento vertical y de más de 20 cm de altura sobre la protección de la cubierta, relleno con mortero de cemento, confeccionado en obra, dosificación 1:8 colocado sobre la impermeabilización formada por: banda de terminación Schlüter-KERDI-KEBA 100/250 "SCHLÜTER-SYSTEMS", de 250 mm de anchura y 0,1 mm de espesor, fijada a la impermeabilización continua de la cubierta, con adhesivo bicomponente Schlüter-KERDI-COLL-L "SCHLÜTER-SYSTEMS", acabado con un revestimiento de barrederas de gres rústico, de 7 cm, 3 €/m colocados con junta abierta (separación entre 3 y 15 mm), en capa fina con adhesivo cementoso de fraguado normal, C1 sin ninguna característica adicional, color gris y rejuntados con mortero de juntas cementoso mejorado, con absorción de agua reducida y resistencia elevada a la abrasión tipo CG 2 W A, color blanco, para juntas de 2 a 15 mm. Incluso complementos de refuerzo en tratamiento de puntos singulares mediante el uso de piezas especiales para la resolución de ángulos internos y externos.
Incluye: Ejecución del retranqueo perimetral. Limpieza y preparación de la superficie. Colocación de la banda de terminación con adhesivo cementoso. Replanteo de las piezas de barredera. Corte de las piezas y formación de encajes en esquinas y rincones. Colocación de la barredera. Relleno de juntas.
Criterio de medición de proyecto: Longitud medida en proyección horizontal, según documentación gráfica de Proyecto.
Criterio de medición de obra: Se medirá, en proyección horizontal, la longitud realmente ejecutada según especificaciones de Proyecto.

| Código | Ud | Descripción | Rendimiento | Precio | Importe |
|---|---|---|---|---|---|
| mt15res060d | kg | Adhesivo bicomponente, Schlüter-KERDI-COLL-L "SCHLÜTER-SYSTEMS", a base de una dispersión acrílica sin disolventes y polvo de cemento, para el sellado de juntas. (material) | 0.450 | 16.78 | 7.55 |
| mt15res020re | m | Banda de sellado, Schlüter-KERDI-KEBA 100/250 "SCHLÜTER-SYSTEMS", de 250 mm de anchura y 0,1 mm de espesor, para lámina impermeabilizante flexible de polietileno, con ambas caras revestidas de geotextil no tejido, suministrada en rollos de 30 m de longitud. (material) | 1.150 | 10.04 | 11.55 |
| mt08aaa010a | m³ | Agua. (material) | 0.006 | 1.83 | 0.01 |
| mt01arg005a | t | Arena de cantera, para mortero preparado en obra. (material) | 0.021 | 24.41 | 0.51 |
| mt08cem000c | kg | Cemento gris en sacos. (material) | 2.368 | 0.17 | 0.40 |
| mt09mcr021g | kg | Adhesivo cementoso de fraguado normal, C1, color gris. (material) | 0.240 | 0.41 | 0.10 |
| mt18rcr010a300 | m | Barredera cerámica de gres rústico, de 7 cm de anchura, $ 3,00/m. (material) | 1.050 | 3.21 | 3.37 |
| mt09mcp020bB | kg | Mortero de juntas cementoso mejorado, con absorción de agua reducida y resistencia elevada a la abrasión, tipo CG2 W A, color blanco, para juntas de 2 a 15 mm, a base de cemento de alta resistencia, agregados seleccionados, aditivos especiales y pigmentos, con efecto antimoho, antiverdín y preventivo de las eflorescencias, hidrorrepelente, especial para rejuntado de todo tipo de piezas cerámicas y piedras naturales en zonas de proliferación de microorganismos. (material) | 0.010 | 1.73 | 0.02 |
| mq06hor010 | h | Concretera eléctrica con una capacidad de amasado de 160 l. (maquinaria) | 0.013 | 3.75 | 0.05 |
| mo029 | h | Aplicador de láminas impermeabilizantes. (mano de obra) | 0.112 | 10.34 | 1.16 |
| mo067 | h | Ayudante aplicador de láminas impermeabilizantes. (mano de obra) | 0.112 | 6.62 | 0.74 |
| mo113 | h | Peón de albañil. (mano de obra) | 0.106 | 6.38 | 0.68 |
| mo023 | h | Colocador de pisos. (mano de obra) | 0.207 | 10.34 | 2.14 |
| % | % | Herramienta menor | 2 % | 28.28 | 0.57 |
|  |  | Costes directos |  |  | 28.85 |
