# Encuentro de cubierta plana transitable, no ventilada con sumidero. Impermeabilización con láminas de poliolefinas

- Propiedad del archivo: CYPE INGENIEROS, S.A.
- Formato: FIEBDC-3/2002
- Ámbito geográfico: Ecuador
- Divisa: USD
- Costes indirectos: 3.00 %
- Gastos generales: 13.00 %
- Beneficio industrial: 6.00 %
- IVA: 12.00 %

## Q Cubiertas

### QA Planas transitables, no ventiladas

#### QAF Puntos singulares

**QAF031** Ud Encuentro de cubierta plana transitable, no ventilada con sumidero. Impermeabilización con láminas de poliolefinas.
Encuentro de cubierta plana transitable, no ventilada, con piso fijo, tipo convencional con sumidero de salida vertical, realizando un rebaje en el soporte alrededor del sumidero, en el que se recibirá la impermeabilización compuesta por: kit Schlüter-KERDI-DRAIN BH 50 B "SCHLÜTER-SYSTEMS", formado por sumidero de salida horizontal con conexión articulada de 50 mm de diámetro y entrada con conexión rígida de 40 mm de diámetro, y lámina impermeabilizante flexible de polietileno, con ambas caras revestidas de geotextil no tejido, fijada al soporte en toda su superficie con adhesivo cementoso de fraguado normal C1 y kit Schlüter-KERDI-DRAIN R10 ED1 S "SCHLÜTER-SYSTEMS", formado por rejilla cuadrada de acero inoxidable AISI 304, con tornillos vistos, Diseño 1, de 100x100 mm, marco de acero inoxidable AISI 304, y anillo fijador de altura.
Incluye: Ejecución de rebaje del soporte alrededor del sumidero. Limpieza y preparación de la superficie. Colocación del sumidero. Colocación de la pieza de refuerzo con adhesivo cementoso. Colocación de la rejilla.
Criterio de medición de proyecto: Número de unidades previstas, según documentación gráfica de Proyecto.
Criterio de medición de obra: Se medirá el número de unidades realmente ejecutadas según especificaciones de Proyecto.

| Código | Ud | Descripción | Rendimiento | Precio | Importe |
|---|---|---|---|---|---|
| mt09mcr021g | kg | Adhesivo cementoso de fraguado normal, C1, color gris. (material) | 1.000 | 0.41 | 0.41 |
| mt15res200bj | Ud | Kit Schlüter-KERDI-DRAIN BH 50 B "SCHLÜTER-SYSTEMS", formado por sumidero de salida horizontal con conexión articulada de 50 mm de diámetro y entrada con conexión rígida de 40 mm de diámetro, y lámina impermeabilizante flexible de polietileno, con ambas caras revestidas de geotextil no tejido. (material) | 1.000 | 162.87 | 162.87 |
| mt15res205aal | Ud | Kit Schlüter-KERDI-DRAIN R10 ED1 S "SCHLÜTER-SYSTEMS", formado por rejilla cuadrada de acero inoxidable AISI 304, con tornillos vistos, Diseño 1, de 100x100 mm, marco de acero inoxidable AISI 304, y anillo fijador de altura. (material) | 1.000 | 91.66 | 91.66 |
| mo029 | h | Aplicador de láminas impermeabilizantes. (mano de obra) | 0.314 | 10.34 | 3.25 |
| mo067 | h | Ayudante aplicador de láminas impermeabilizantes. (mano de obra) | 0.314 | 6.62 | 2.08 |
| mo008 | h | Plomero. (mano de obra) | 0.112 | 10.62 | 1.19 |
| % | % | Herramienta menor | 2 % | 261.46 | 5.23 |
|  |  | Costes directos |  |  | 266.69 |
