# Cubierta plana no transitable, no ventilada, ajardinada intensiva, tipo convencional. Impermeabilización con láminas de poliolefinas, tipo monocapa

- Propiedad del archivo: CYPE INGENIEROS, S.A.
- Formato: FIEBDC-3/2002
- Ámbito geográfico: Ecuador
- Divisa: USD
- Costes indirectos: 3.00 %
- Gastos generales: 13.00 %
- Beneficio industrial: 6.00 %
- IVA: 12.00 %

## Q Cubiertas

### QD Planas no transitables, no ventiladas

#### QDC Ajardinadas intensivas

**QDC030** m² Cubierta plana no transitable, no ventilada, ajardinada intensiva, tipo convencional. Impermeabilización con láminas de poliolefinas, tipo monocapa.
Cubierta plana no transitable, no ventilada, ajardinada intensiva, tipo convencional, pendiente del 1% al 5%. FORMACIÓN DE PENDIENTES: mediante encintado de limatesas, limahoyas y juntas con maestras de ladrillo cerámico hueco doble y capa de arcilla expandida, vertida en seco y consolidada en su superficie con lechada de cemento, proporcionando una resistencia a compresión de 1 MPa y con una conductividad térmica de 0,087 W/(mK), con espesor medio de 10 cm; con capa de regularización de mortero de cemento, confeccionado en obra, dosificación 1:6 de 4 cm de espesor, acabado fratasado; AISLAMIENTO TÉRMICO: panel rígido de poliestireno extruido, de superficie lisa y mecanizado lateral a media madera, de 50 mm de espesor, resistencia a compresión >= 300 kPa; IMPERMEABILIZACIÓN: tipo monocapa, adherida, formada por una lámina impermeabilizante flexible de polietileno, con ambas caras revestidas de geotextil no tejido, Schlüter-KERDI 200 "SCHLÜTER-SYSTEMS", de 0,2 mm de espesor, fijada al soporte en toda su superficie mediante adhesivo cementoso de fraguado normal, C1, color gris, y solapes fijados con adhesivo bicomponente Schlüter-KERDI-COLL-L; CAPA DRENANTE Y FILTRANTE: lámina drenante de estructura nodular de polietileno, Schlüter-TROBA-PLUS 8 "SCHLÜTER-SYSTEMS", con nódulos de 8 mm de altura, revestida de geotextil no tejido en su cara superior; CAPA DE PROTECCIÓN: capa de tierra vegetal para sembrado de 25 cm de espesor.
Criterio de valoración económica: El precio no incluye la ejecución y el sellado de las juntas ni la ejecución de remates en los encuentros con paramentos y desagües.
Incluye: Replanteo de los puntos singulares. Replanteo de las pendientes y trazado de limatesas, limahoyas y juntas. Formación de pendientes mediante encintado de limatesas, limahoyas y juntas con maestras de ladrillo. Relleno de juntas con poliestireno expandido. Vaciado en seco de la arcilla expandida hasta alcanzar el nivel de coronación de las maestras, y consolidación con lechada de cemento. Vaciado, extendido y regleado de la capa de mortero de regularización. Revisión de la superficie base en la que se realiza la fijación del aislamiento de acuerdo con las exigencias de la técnica a emplear. Corte, ajuste y colocación del aislamiento. Limpieza y preparación de la superficie. Aplicación del adhesivo cementoso. Colocación de la impermeabilización. Colocación de la capa drenante y filtrante. Extendido de la tierra vegetal.
Criterio de medición de proyecto: Superficie medida en proyección horizontal, según documentación gráfica de Proyecto, desde las caras interiores de los antepechos o petos perimetrales que la limitan.
Criterio de medición de obra: Se medirá, en proyección horizontal, la superficie realmente ejecutada según especificaciones de Proyecto, desde las caras interiores de los antepechos o petos perimetrales que la limitan.

| Código | Ud | Descripción | Rendimiento | Precio | Importe |
|---|---|---|---|---|---|
| mt04lvc010c | Ud | Ladrillo cerámico hueco doble, para revestir, 24x11,5x9 cm, densidad 780 kg/m³. (material) | 3.000 | 0.38 | 1.14 |
| mt01arl030a | m³ | Arcilla expandida, suministrada en sacos. (material) | 0.100 | 195.92 | 19.59 |
| mt09lec020b | m³ | Lechada de cemento CEM II/B-P 32,5 N 1/3. (material) | 0.010 | 133.39 | 1.33 |
| mt16pea020b | m² | Panel rígido de poliestireno expandido, mecanizado lateral recto, de 20 mm de espesor, resistencia térmica 0,55 m²K/W, conductividad térmica 0,036 W/(mK), para junta de dilatación. (material) | 0.010 | 1.89 | 0.02 |
| mt08aaa010a | m³ | Agua. (material) | 0.008 | 1.83 | 0.01 |
| mt01arg005a | t | Arena de cantera, para mortero preparado en obra. (material) | 0.065 | 24.41 | 1.59 |
| mt08cem000c | kg | Cemento gris en sacos. (material) | 10.000 | 0.17 | 1.70 |
| mt16pxa010abq | m² | Panel rígido de poliestireno extruido, de superficie lisa y mecanizado lateral a media madera, de 50 mm de espesor, resistencia a compresión >= 300 kPa, resistencia térmica 1,5 m²K/W, conductividad térmica 0,033 W/(mK), Euroclase E de reacción al fuego, con código de designación XPS-EN 13164-T1-CS(10/Y)300-DS(70,90)-DLT(2)5-CC(2/1,5/50)125-WL(T)0,7-WD(V)3-FTCD1. (material) | 1.050 | 13.80 | 14.49 |
| mt09mcr021g | kg | Adhesivo cementoso de fraguado normal, C1, color gris. (material) | 4.000 | 0.41 | 1.64 |
| mt15res010a | m² | Lámina impermeabilizante flexible de polietileno, con ambas caras revestidas de geotextil no tejido, Schlüter-KERDI 200 "SCHLÜTER-SYSTEMS", de 0,2 mm de espesor. (material) | 1.100 | 27.66 | 30.43 |
| mt15res060d | kg | Adhesivo bicomponente, Schlüter-KERDI-COLL-L "SCHLÜTER-SYSTEMS", a base de una dispersión acrílica sin disolventes y polvo de cemento, para el sellado de juntas. (material) | 0.105 | 16.78 | 1.76 |
| mt15res340a | m² | Lámina drenante de estructura nodular de polietileno, Schlüter-TROBA-PLUS 8 "SCHLÜTER-SYSTEMS", con nódulos de 8 mm de altura, revestida de geotextil no tejido en su cara superior, suministrada en rollos de 12,5 m de longitud. (material) | 1.050 | 28.45 | 29.87 |
| mt01arj020 | m³ | Tierra vegetal para sembrado, suministrada a granel. (material) | 0.250 | 26.44 | 6.61 |
| mq06hor010 | h | Concretera eléctrica con una capacidad de amasado de 160 l. (maquinaria) | 0.028 | 3.75 | 0.11 |
| mo020 | h | Albañil. (mano de obra) | 0.101 | 10.34 | 1.04 |
| mo113 | h | Peón de albañil. (mano de obra) | 0.460 | 6.38 | 2.93 |
| mo029 | h | Aplicador de láminas impermeabilizantes. (mano de obra) | 0.168 | 10.34 | 1.74 |
| mo067 | h | Ayudante aplicador de láminas impermeabilizantes. (mano de obra) | 0.168 | 6.62 | 1.11 |
| mo054 | h | Colocador de aislantes. (mano de obra) | 0.056 | 10.62 | 0.59 |
| mo101 | h | Ayudante colocador de aislantes. (mano de obra) | 0.056 | 6.62 | 0.37 |
| mo040 | h | Jardinero. (mano de obra) | 0.135 | 10.34 | 1.40 |
| mo115 | h | Peón jardinero. (mano de obra) | 0.135 | 6.38 | 0.86 |
| % | % | Herramienta menor | 2 % | 120.33 | 2.41 |
|  |  | Costes directos |  |  | 122.74 |
