# Remate de peldaño con revestimiento cerámico o de piedra natural, mediante perfil preformado con banda antideslizante de PVC

- Propiedad del archivo: CYPE INGENIEROS, S.A.
- Formato: FIEBDC-3/2002
- Ámbito geográfico: Ecuador
- Divisa: USD
- Costes indirectos: 3.00 %
- Gastos generales: 13.00 %
- Beneficio industrial: 6.00 %
- IVA: 12.00 %

## R Revestimientos

### RE Escaleras

#### REA Remates de peldaño

**REA031** m Remate de peldaño con revestimiento cerámico o de piedra natural, mediante perfil preformado con banda antideslizante de PVC.
Formación de remate de peldaño con revestimiento cerámico o de piedra natural, mediante perfil de acero inoxidable AISI 304, acabado cepillado, Schlüter-TREP-GLS EB 90 GS "SCHLÜTER-SYSTEMS", de 9 mm de altura y 30 mm de anchura, con banda antideslizante de PVC, color negro grafito RAL 9011, de adherencia R-10, según DIN 51130, y perforaciones trapezoidales para su fijación. Incluso limpieza y preparación de la superficie soporte, replanteo y fijación del perfil con adhesivo y resolución de encuentros.
Incluye: Limpieza y preparación de la superficie soporte. Replanteo. Corte, colocación y fijación del perfil. Resolución de encuentros.
Criterio de medición de proyecto: Longitud medida según documentación gráfica de Proyecto.
Criterio de medición de obra: Se medirá la longitud realmente ejecutada según especificaciones de Proyecto.

| Código | Ud | Descripción | Rendimiento | Precio | Importe |
|---|---|---|---|---|---|
| mt18jrs230qae2 | m | Perfil de acero inoxidable AISI 304, acabado cepillado, Schlüter-TREP-GLS EB 90 GS "SCHLÜTER-SYSTEMS", de 9 mm de altura y 30 mm de anchura, con banda antideslizante de PVC, color negro grafito RAL 9011, de adherencia R-10, según DIN 51130, y perforaciones trapezoidales para su fijación, suministrado en barras de 2,5 m de longitud, para remate de peldaño con revestimiento cerámico o de piedra natural. (material) | 1.050 | 63.67 | 66.85 |
| mo023 | h | Colocador de pisos. (mano de obra) | 0.056 | 10.34 | 0.58 |
| % | % | Herramienta menor | 2 % | 67.43 | 1.35 |
|  |  | Costes directos |  |  | 68.78 |
