# Barredera cubre cables de aluminio

- Propiedad del archivo: CYPE INGENIEROS, S.A.
- Formato: FIEBDC-3/2002
- Ámbito geográfico: Ecuador
- Divisa: USD
- Costes indirectos: 3.00 %
- Gastos generales: 13.00 %
- Beneficio industrial: 6.00 %
- IVA: 12.00 %

## R Revestimientos

### RS Pisos

#### RSD Complementos para pisos

**RSD016** m Barredera cubre cables de aluminio.
Barredera de aluminio lacado, Schlüter-DESIGNBASE-CQ 60 MBW "SCHLÜTER-SYSTEMS", color blanco RAL 9003 acabado brillante texturizado, de 60 mm de altura, con espacio suficiente para alojamiento de cables. COLOCACIÓN: con clips a perfil soporte.
Incluye: Limpieza y preparación de la superficie soporte. Replanteo. Corte del perfil soporte y de la barredera. Colocación y fijación del perfil soporte. Fijación de la barredera. Resolución de esquinas y encuentros. Limpieza final.
Criterio de medición de proyecto: Longitud medida según documentación gráfica de Proyecto, sin incluir huecos de puertas. No se ha incrementado la medición por roturas y recortes, ya que en la descomposición se ha considerado un 5% más de piezas.
Criterio de medición de obra: Se medirá la longitud realmente ejecutada según especificaciones de Proyecto.

| Código | Ud | Descripción | Rendimiento | Precio | Importe |
|---|---|---|---|---|---|
| mt18jrs735je | m | Barredera de aluminio lacado, Schlüter-DESIGNBASE-CQ 60 MBW "SCHLÜTER-SYSTEMS", color blanco RAL 9003 acabado brillante texturizado, de 60 mm de altura, con espacio suficiente para alojamiento de cables, suministrado en barras de 2,5 m de longitud, incluso perfil soporte de PVC, accesorios de fijación del perfil soporte, y piezas para uniones, resolución de ángulos y terminaciones. (material) | 1.050 | 50.99 | 53.54 |
| mo023 | h | Colocador de pisos. (mano de obra) | 0.168 | 10.34 | 1.74 |
| % | % | Herramienta menor | 2 % | 55.28 | 1.11 |
|  |  | Costes directos |  |  | 56.39 |
