# Equipo de regulación y control para colector, mediante cabezales electrotérmicos

- Propiedad del archivo: CYPE Ingenieros S.A.
- Formato: FIEBDC-3/2016
- Programa: Generador de precios de la construcción. CYPE Ingenieros, S.A.
- Fecha: 25/06/2024
- Ámbito geográfico: Ecuador
- Divisa: USD
- Costes indirectos: 3 %
- Gastos generales: 13 %
- Beneficio industrial: 6 %
- IVA: 12 %

## I Instalaciones

### IC Calefacción, refrigeración, climatización y A.C.S.

#### ICE Emisores por agua para calefacción y refrigeración

**ICE150** Ud Equipo de regulación y control para colector, mediante cabezales electrotérmicos.
Sistema de regulación de la temperatura para colector, para calefacción, "SCHLÜTER-SYSTEMS", compuesto de módulo de control principal, modelo Schlüter-BEKOTEC-THERM-BT EBC, módulo de control para 2 termostatos vía cable, modelo Schlüter-BEKOTEC-THERM-BT EAR 2, termostatos, modelo Schlüter-BEKOTEC-THERM-BT ER/BW y electroválvulas, modelo Schlüter-BEKOTEC-THERM-BTESA 230 V2. Totalmente montado, conexionado y probado.
Incluye: Colocación, fijación y conexionado eléctrico y de comunicación con todos los elementos que lo demanden en la instalación.
Criterio de medición de proyecto: Número de unidades previstas, según documentación gráfica de Proyecto.
Criterio de medición de obra: Se medirá el número de unidades realmente ejecutadas según especificaciones de Proyecto.

| Código | Ud | Descripción | Rendimiento | Precio | Importe |
|---|---|---|---|---|---|
| mt38sch380a | Ud | Módulo de control principal para conexión con módulos de control para termostatos vía cable o vía radio, modelo Schlüter-BEKOTEC-THERM-BT EBC "SCHLÜTER-SYSTEMS", color blanco, de 92x122x45 mm, alimentación a 230 V, con espacio para inserción del temporizador digital y pilotos luminosos. (material) | 1 | 251.18 | 251.180 |
| mt38sch395a | Ud | Módulo de control para 2 termostatos vía cable, modelo Schlüter-BEKOTEC-THERM-BT EAR 2 "SCHLÜTER-SYSTEMS", de 92x73x45 mm, alimentación a 230 V, con capacidad para controlar hasta 4 electroválvulas, con pilotos luminosos indicadores del modo de funcionamiento. (material) | 1 | 184.43 | 184.430 |
| mt38sch245a | Ud | Termostato, modelo Schlüter-BEKOTEC-THERM-BT ER/BW "SCHLÜTER-SYSTEMS", alimentación a 5 Vcc, color blanco, de 78x78x12,5 mm, con selección de temperatura entre 8°C y 30°C, posibilidad de limitar la temperatura de consigna, función de disminución de la temperatura de hasta 4°C a la hora programada, en combinación con temporizador digital modelo Schlüter-BEKOTEC-THERM-EET y piloto luminoso rojo en modo calefacción o azul en modo refrigeración. (material) | 2 | 79.72 | 159.440 |
| mt38sch270a | Ud | Electroválvula, modelo Schlüter-BEKOTEC-THERM-BTESA 230 V2 "SCHLÜTER-SYSTEMS", 230 V, para conexión a válvula de colector de retorno, con grado de protección IP54, incluso cable de 1 m de longitud. (material) | 4 | 69.58 | 278.320 |
| mt35aia010a | m | Tubo curvable de PVC, corrugado, de color negro, de 16 mm de diámetro nominal, para canalización empotrada en obra de mampostería (paredes y techos). Resistencia a la compresión 320 N, resistencia al impacto 1 julio, temperatura de trabajo -5°C hasta 60°C, con grado de protección IP545, no propagador de la llama. (material) | 10.5 | 0.51 | 5.355 |
| mt35cun020a | m | Cable unipolar H07Z1-K (AS), siendo su tensión asignada de 450/750 V, reacción al fuego clase Cca-s1a,d1,a1 según UNE-EN 50575, con conductor multifilar de cobre clase 5 (-K) de 1,5 mm² de sección, con aislamiento de compuesto termoplástico a base de poliolefina libre de halógenos con baja emisión de humos y gases corrosivos (Z1). (material) | 1 | 0.58 | 0.580 |
| mt38sch397a | m | Cable bus, modelo Schlüter-BEKOTEC-THERM-BTZK 4A 100M "SCHLÜTER-SYSTEMS", suministrado en rollos de 100 m. (material) | 10 | 0.91 | 9.100 |
| mo004 | h | Técnico calefactor. (mano de obra) | 0.785 | 10.62 | 8.337 |
| mo103 | h | Ayudante calefactor. (mano de obra) | 0.785 | 6.62 | 5.197 |
| % | % | Herramienta menor | 2 % | 901.939 | 18.039 |
|  |  | Costes directos |  |  | 919.978 |

Residuos:
- colocación: mt35aia010a; factor de residuo 0.0275
- colocación: mt35cun020a; factor de residuo 0.0165
- colocación: mt38sch397a Cable bus, modelo Schlüter-BEKOTEC-THERM-BTZK 4A 100M "SCHLÜTER-SYSTEMS", suministrado en rollos de 100 m; factor de residuo 0.0165

## Recursos

**mt35aia010a** m Tubo curvable de PVC
Datos técnicos: Coste energético 11.626 MJ; Emisión de CO2 0.577 kg; Código LER 17 02 03; Masa del elemento 0.12 kg; Volumen 0.0002 m3

**mt35cun020a** m Cable unipolar H07Z1-K (AS)
Datos técnicos: Coste energético 2.663 MJ; Emisión de CO2 0.201 kg; Código LER 17 04 11; Masa del elemento 0.02 kg; Volumen 0.000013 m3
Residuos:
- embalaje: re150101 Envases de papel y cartón. (componente de residuo); rendimiento 0.065 kg; Código LER 15 01 01; Masa del elemento 1 kg; Volumen 0.001333 m3

**mt38sch397a** m Cable bus, modelo Schlüter-BEKOTEC-THERM-BTZK 4A 100M "SCHLÜTER-SYSTEMS", suministrado en rollos de 100 m
Datos técnicos: Coste energético 5.196 MJ; Emisión de CO2 0.155 kg; Código LER 17 04 11; Masa del elemento 0.14 kg; Volumen 0.000093 m3
Residuos:
- embalaje: re150101 Envases de papel y cartón; rendimiento 0.065 kg
