# Sistema DITRA-SOUND "SCHLÜTER-SYSTEMS" de aislamiento acústico a ruido de impacto bajo piso cerámico o de piedra natural, con complejos multicapa

- Propiedad del archivo: CYPE Ingenieros S.A.
- Formato: FIEBDC-3/2016
- Programa: Generador de precios de la construcción. CYPE Ingenieros, S.A.
- Fecha: 25/06/2024
- Ámbito geográfico: Ecuador
- Divisa: USD
- Costes indirectos: 3 %
- Gastos generales: 13 %
- Beneficio industrial: 6 %
- IVA: 12 %

## N Aislamientos e impermeabilizaciones

### NB Aislamientos acústicos

#### NBN Sistemas de aislamiento de suelos

**NBN010** m² Sistema DITRA-SOUND "SCHLÜTER-SYSTEMS" de aislamiento acústico a ruido de impacto bajo piso cerámico o de piedra natural, con complejos multicapa.
Sistema DITRA-SOUND "SCHLÜTER-SYSTEMS" de aislamiento acústico a ruido de impacto, formado por lámina de polietileno, con ambas caras revestidas de geotextil no tejido, Schlüter-DITRA-SOUND 355 "SCHLÜTER-SYSTEMS", de 3,5 mm de espesor, fijado al soporte con adhesivo cementoso de fraguado normal, C1, color gris extendido con llana dentada; preparado para recibir directamente el piso cerámico o de piedra natural. Incluso cinta autoadhesiva Schlüter-DITRA-SOUND RSK 630, para la desolidarización perimetral en encuentros con elementos verticales y cinta adhesiva Schlüter-DITRA-SOUND KB 38, para sellado de juntas.
Incluye: Limpieza y preparación de la superficie soporte. Corte del aislamiento. Colocación de la cinta perimetral. Extendido del adhesivo cementoso sobre la superficie soporte. Colocación del aislamiento. Sellado de juntas.
Criterio de medición de proyecto: Superficie medida según documentación gráfica de Proyecto.
Criterio de medición de obra: Se medirá la superficie realmente ejecutada según especificaciones de Proyecto.

| Código | Ud | Descripción | Rendimiento | Precio | Importe |
|---|---|---|---|---|---|
| mt09mcr021g | kg | Adhesivo cementoso de fraguado normal, C1, color gris. (material) | 2 | 0.41 | 0.820 |
| mt16pss010a | m² | Lámina de polietileno, con ambas caras revestidas de geotextil no tejido, Schlüter-DITRA-SOUND 355 "SCHLÜTER-SYSTEMS", de 3,5 mm de espesor; proporcionando una reducción del nivel global de presión de ruido de impactos de 13 dB, según ISO 717-2. (material) | 1.05 | 44.01 | 46.211 |
| mt16pss030a | m | Cinta autoadhesiva, Schlüter-DITRA-SOUND RSK 630 "SCHLÜTER-SYSTEMS", de 30 mm de anchura y 6 mm de espesor, suministrada en rollos de 10 m de longitud. (material) | 0.1 | 2.16 | 0.216 |
| mt16pss020a | m | Cinta adhesiva, Schlüter-DITRA-SOUND KB 38 "SCHLÜTER-SYSTEMS", de 38 mm de anchura, suministrada en rollos de 50 m de longitud. (material) | 0.1 | 0.45 | 0.045 |
| mo054 | h | Colocador de aislantes. (mano de obra) | 0.112 | 10.62 | 1.189 |
| mo101 | h | Ayudante colocador de aislantes. (mano de obra) | 0.112 | 6.62 | 0.741 |
| % | % | Herramienta menor | 2 % | 49.222 | 0.984 |
|  |  | Costes directos |  |  | 50.206 |

Residuos:
- colocación: mt09mcr021g Adhesivo cementoso de fraguado normal, C1, color gris; factor de residuo 0.07
- colocación: mt16pss010a; factor de residuo 0.03
- colocación: mt16pss030a; factor de residuo 0.07

## Recursos

**mt09mcr021g** kg Adhesivo cementoso de fraguado normal, C1, color gris
Datos técnicos: Coste energético 3.871 MJ; Emisión de CO2 0.344 kg; Código LER 17 09 04; Masa del elemento 1 kg; Volumen 0.000667 m3
Residuos:
- embalaje: re170203 Plástico. (componente de residuo); rendimiento 0.003 kg; Código LER 17 02 03; Masa del elemento 1 kg; Volumen 0.001667 m3

**mt16pss010a** m² Lámina de polietileno
Datos técnicos: Coste energético 757.014 MJ; Emisión de CO2 26.894 kg; Código LER 17 06 04; Masa del elemento 5.5 kg; Volumen 0.009167 m3
Residuos:
- embalaje: re170203 Plástico; rendimiento 0.034 kg

**mt16pss030a** m Cinta autoadhesiva
Datos técnicos: Coste energético 0.339 MJ; Emisión de CO2 0.017 kg; Código LER 17 06 04; Masa del elemento 0.0025 kg; Volumen 0.000004 m3
Residuos:
- embalaje: re170203 Plástico; rendimiento 0.001 kg
