# Drenaje de suelos con láminas drenantes

- Propiedad del archivo: CYPE Ingenieros S.A.
- Formato: FIEBDC-3/2016
- Programa: Generador de precios de la construcción. CYPE Ingenieros, S.A.
- Fecha: 25/06/2024
- Ámbito geográfico: Ecuador
- Divisa: USD
- Costes indirectos: 3 %
- Gastos generales: 13 %
- Beneficio industrial: 6 %
- IVA: 12 %

## N Aislamientos e impermeabilizaciones

### ND Drenajes

#### NDN Suelos

**NDN010** m² Drenaje de suelos con láminas drenantes.
Drenaje de suelos con lámina drenante de estructura nodular de polietileno, Schlüter-TROBA-PLUS 8G "SCHLÜTER-SYSTEMS", con nódulos de 8 mm de altura, revestida de mallas en su cara superior, colocada directamente sobre la impermeabilización.
Incluye: Corte y preparación de las láminas drenantes. Colocación de las láminas drenantes.
Criterio de medición de proyecto: Superficie medida según documentación gráfica de Proyecto.
Criterio de medición de obra: Se medirá la superficie realmente ejecutada según especificaciones de Proyecto.

| Código | Ud | Descripción | Rendimiento | Precio | Importe |
|---|---|---|---|---|---|
| mt15res350a | m² | Lámina drenante de estructura nodular de polietileno, Schlüter-TROBA-PLUS 8G "SCHLÜTER-SYSTEMS", con nódulos de 8 mm de altura, revestida de mallas en su cara superior, suministrada en rollos de 12,5 m de longitud. (material) | 1.05 | 33.22 | 34.881 |
| mo029 | h | Aplicador de láminas impermeabilizantes. (mano de obra) | 0.022 | 10.34 | 0.227 |
| mo067 | h | Ayudante aplicador de láminas impermeabilizantes. (mano de obra) | 0.022 | 6.62 | 0.146 |
| % | % | Herramienta menor | 2 % | 35.254 | 0.705 |
|  |  | Costes directos |  |  | 35.959 |
