# Barredera cubre cables de aluminio

- Propiedad del archivo: CYPE Ingenieros S.A.
- Formato: FIEBDC-3/2016
- Programa: Generador de precios de la construcción. CYPE Ingenieros, S.A.
- Fecha: 25/06/2024
- Ámbito geográfico: Ecuador
- Divisa: USD
- Costes indirectos: 3 %
- Gastos generales: 13 %
- Beneficio industrial: 6 %
- IVA: 12 %

## R Revestimientos

### RS Pisos

#### RSD Complementos para pisos

**RSD016** m Barredera cubre cables de aluminio.
Barredera de aluminio lacado, Schlüter-DESIGNBASE-CQ 60 MBW "SCHLÜTER-SYSTEMS", color blanco RAL 9003 acabado brillante texturizado, de 60 mm de altura, con espacio suficiente para alojamiento de cables, con ????????????????????. COLOCACIÓN: con clips a perfil soporte.
Incluye: Limpieza y preparación de la superficie soporte. Replanteo. Corte del perfil soporte y de la barredera. Colocación y fijación del perfil soporte. Corte y colocación, sobre el perfil soporte, del perfil de separación. Fijación de la barredera. Resolución de esquinas y encuentros. Limpieza final.
Criterio de medición de proyecto: Longitud medida según documentación gráfica de Proyecto, sin incluir huecos de puertas. No se ha incrementado la medición por roturas y recortes, ya que en la descomposición se ha considerado un 5% más de piezas.
Criterio de medición de obra: Se medirá la longitud realmente ejecutada según especificaciones de Proyecto.

| Código | Ud | Descripción | Rendimiento | Precio | Importe |
|---|---|---|---|---|---|
| mt18jrs736k | m | Perfil de separación de aluminio lacado, Schlüter-DESIGNBASE-SG 125 MBW "SCHLÜTER-SYSTEMS", de 29,5 mm de altura y 12,5 mm de anchura, suministrado en barras de 2,5 m de longitud. (material) | 1.05 | 19.74 | 20.727 |
| mt18jrs735je | m | Barredera de aluminio lacado, Schlüter-DESIGNBASE-CQ 60 MBW "SCHLÜTER-SYSTEMS", color blanco RAL 9003 acabado brillante texturizado, de 60 mm de altura, con espacio suficiente para alojamiento de cables, suministrado en barras de 2,5 m de longitud, incluso perfil soporte de PVC, accesorios de fijación del perfil soporte, y piezas para uniones, resolución de ángulos y terminaciones. (material) | 1.05 | 50.99 | 53.540 |
| mo023 | h | Colocador de pisos. (mano de obra) | 0.224 | 10.34 | 2.316 |
| % | % | Herramienta menor | 2 % | 76.583 | 1.532 |
|  |  | Costes directos |  |  | 78.115 |

Residuos:
- colocación: mt18jrs736k; factor de residuo 0.024
- colocación: mt18jrs735je; factor de residuo 0.024

## Recursos

**mt18jrs736k** m Perfil de separación de aluminio lacado
Datos técnicos: Coste energético 52.287 MJ; Emisión de CO2 3.723 kg; Código LER 17 04 02; Masa del elemento 0.47 kg; Volumen 0.000313 m3
Residuos:
- embalaje: re170203 Plástico. (componente de residuo); rendimiento 0.008 kg; Código LER 17 02 03; Masa del elemento 1 kg; Volumen 0.001667 m3

**mt18jrs735je** m Barredera de aluminio lacado
Datos técnicos: Coste energético 204.631 MJ; Emisión de CO2 14.621 kg; Código LER 17 04 02; Masa del elemento 1.86 kg; Volumen 0.00124 m3
Residuos:
- embalaje: re170203 Plástico; rendimiento 0.008 kg
