# Colector para calefacción y refrigeración por suelo radiante

- Propiedad del archivo: CYPE Ingenieros S.A.
- Formato: FIEBDC-3/2016
- Programa: Generador de precios de la construcción. CYPE Ingenieros, S.A.
- Fecha: 25/06/2024
- Ámbito geográfico: Ecuador
- Divisa: USD
- Costes indirectos: 3 %
- Gastos generales: 13 %
- Beneficio industrial: 6 %
- IVA: 12 %

## I Instalaciones

### IC Calefacción, refrigeración, climatización y A.C.S.

#### ICE Emisores por agua para calefacción y refrigeración

**ICE100** Ud Colector para calefacción y refrigeración por suelo radiante.
Distribuidor de circuitos de acero inoxidable de 25 mm de diámetro nominal, modelo Schlüter-BEKOTEC-THERM-BTHVT 4 DE "SCHLÜTER-SYSTEMS", para 4 circuitos, con purgadores manuales de aire y tapones para ambos colectores, caudalímetros con escala medidora transparente en el colector de impulsión, con regulación entre 0,5 y 3 litros/min, termómetros en impulsión y en retorno, detentores en el colector de retorno, racores de acometida de 1", llaves de paso de 1/2", conexiones roscadas de 3/4" en cada derivación y soportes para sujeción de los colectores al armario, con, kit para la conexión de 4 circuitos, con tubos de 16 mm, a los colectores, modelo Schlüter-BEKOTEC-THERM-BTHV 4 AS, kit de 2 válvulas de corte de esfera de cobre niquelado de 1" para acometida a los colectores, con salida roscada hembra, de 3/4", modelo Schlüter-BEKOTEC-THERM-KH 20, y armario empotrable para colector, de lámina de acero, dimensiones exteriores 490x705x110 mm, ancho interior 455 mm, profundidad regulable entre 110 y 150 mm, modelo Schlüter-BEKOTEC-THERM-BTVSE 4 BW. Totalmente montado, conexionado y probado.
Incluye: Replanteo del emplazamiento del colector. Colocación del armario para el colector. Colocación del colector. Conexión de las tuberías al colector. Conexión del colector a la red de distribución interior o al calefón.
Criterio de medición de proyecto: Número de unidades previstas, según documentación gráfica de Proyecto.
Criterio de medición de obra: Se medirá el número de unidades realmente ejecutadas según especificaciones de Proyecto.

| Código | Ud | Descripción | Rendimiento | Precio | Importe |
|---|---|---|---|---|---|
| mt38sch100cc | Ud | Distribuidor de circuitos de acero inoxidable de 25 mm de diámetro nominal, modelo Schlüter-BEKOTEC-THERM-BTHVT 4 DE "SCHLÜTER-SYSTEMS", para 4 circuitos, con purgadores manuales de aire y tapones para ambos colectores, caudalímetros con escala medidora transparente en el colector de impulsión, con regulación entre 0,5 y 3 litros/min, termómetros en impulsión y en retorno, detentores en el colector de retorno, racores de acometida de 1", llaves de paso de 1/2", conexiones roscadas de 3/4" en cada derivación y soportes para sujeción de los colectores al armario. (material) | 1 | 480.98 | 480.980 |
| mt38sch105ec | Ud | Kit para la conexión de 4 circuitos, con tubos de 16 mm, a los colectores, modelo Schlüter-BEKOTEC-THERM-BTHV 4 AS "SCHLÜTER-SYSTEMS", formado por 2 racores de 16 mm x 1/2" por circuito, 2 pinzas para fijación de tubos a placa de nódulos en un ángulo de 45°, 2 pinzas para fijación de tubos a placa de nódulos en zonas difíciles y 2 curvatubos de plástico por circuito. (material) | 1 | 97.15 | 97.150 |
| mt38sch062k | Ud | Kit de 2 válvulas de corte de esfera de cobre niquelado de 1" para acometida a los colectores, con salida roscada hembra, de 3/4", modelo Schlüter-BEKOTEC-THERM-KH 20 "SCHLÜTER-SYSTEMS". (material) | 1 | 46.73 | 46.730 |
| mt38sch200a | Ud | Armario empotrable para colector, de lámina de acero, dimensiones exteriores 490x705x110 mm, ancho interior 455 mm, profundidad regulable entre 110 y 150 mm, modelo Schlüter-BEKOTEC-THERM-BTVSE 4 BW "SCHLÜTER-SYSTEMS", con patas con altura regulable de 0 a 90 mm, puerta lacada en blanco, guías para la colocación de los colectores y guía para el montaje del módulo de control. (material) | 1 | 281.2 | 281.200 |
| mo004 | h | Técnico calefactor. (mano de obra) | 1.954 | 10.62 | 20.751 |
| mo103 | h | Ayudante calefactor. (mano de obra) | 1.954 | 6.62 | 12.935 |
| % | % | Herramienta menor | 2 % | 939.746 | 18.795 |
|  |  | Costes directos |  |  | 958.541 |

## Recursos

**mt38sch100cc** Ud Distribuidor de circuitos de acero inoxidable de 25 mm de diámetro nominal
Datos técnicos: Coste energético 6.286 MJ; Emisión de CO2 0.707 kg
Residuos:
- embalaje: re150101 Envases de papel y cartón. (componente de residuo); rendimiento 0.086 kg; Código LER 15 01 01; Masa del elemento 1 kg; Volumen 0.001333 m3
