# Sistema de calefacción y refrigeración por suelo radiante de baja altura, con capa de mortero

- Propiedad del archivo: CYPE Ingenieros S.A.
- Formato: FIEBDC-3/2016
- Programa: Generador de precios de la construcción. CYPE Ingenieros, S.A.
- Fecha: 25/06/2024
- Ámbito geográfico: Ecuador
- Divisa: USD
- Costes indirectos: 3 %
- Gastos generales: 13 %
- Beneficio industrial: 6 %
- IVA: 12 %

## I Instalaciones

### IC Calefacción, refrigeración, climatización y A.C.S.

#### ICE Emisores por agua para calefacción y refrigeración

**ICE130** m² Sistema de calefacción y refrigeración por suelo radiante de baja altura, con capa de mortero.
Sistema de calefacción por suelo radiante Schlüter-BEKOTEC-THERM, de baja altura y baja temperatura de impulsión "SCHLÜTER-SYSTEMS", compuesto por cinta perimetral de espuma de polietileno reticulada de celdas cerradas, de 8x100 mm, con film de polietileno en el pie, con adhesivo para fijación al paramento vertical, modelo Schlüter-BEKOTEC-BRSK 810, placa de nódulos, de poliestireno expandido (EPS), 75,5x106 cm, modelo Schlüter-BEKOTEC-EN 2520 P, tubo de polietileno resistente a la temperatura (PE-RT), con barrera de oxígeno (EVOH), de 16 mm de diámetro exterior y 2 mm de espesor, modelo Schlüter-BEKOTEC-THERM-BTHR 16 RT 70, pinzas de plástico, modelo Schlüter-BEKOTEC-THERM-BTZRH 75/100, pinzas de plástico, modelo Schlüter-BEKOTEC-THERM-BTZRH 17/100, mortero autonivelante, "SCHLÜTER-SYSTEMS", con resistencia a compresión de 20 N/mm², resistencia a flexión de 4 N/mm², lámina impermeabilizante, desolidarizante y difusora de vapor de agua de polietileno con estructura cuadriculada, de 3 mm de espesor, Schlüter-DITRA 30M, recibida con adhesivo cementoso. Totalmente montado, conexionado y probado.
Incluye: Preparación y limpieza de la superficie de apoyo. Replanteo de la instalación. Fijación del zócalo perimetral. Colocación de los paneles. Replanteo de la tubería. Colocación y fijación de las tuberías. Vaciado y extendido de la capa de mortero.
Criterio de medición de proyecto: Superficie útil, medida según documentación gráfica de Proyecto.
Criterio de medición de obra: Se medirá la superficie realmente ejecutada según especificaciones de Proyecto.

| Código | Ud | Descripción | Rendimiento | Precio | Importe |
|---|---|---|---|---|---|
| mt38sch030b | m | Cinta perimetral de espuma de polietileno reticulada de celdas cerradas, de 8x100 mm, con film de polietileno en el pie, con adhesivo para fijación al paramento vertical, modelo Schlüter-BEKOTEC-BRSK 810 "SCHLÜTER-SYSTEMS". (material) | 0.6 | 2.02 | 1.212 |
| mt17sch010d | m² | Placa de nódulos, de poliestireno expandido (EPS), 75,5x106 cm, modelo Schlüter-BEKOTEC-EN 2520 P "SCHLÜTER-SYSTEMS", para tubo de 16 mm de diámetro, paso del tubo múltiplo de 7,5 cm, unión entre placas mediante machihembrado, adecuada para contrapisos de mortero de cemento convencional. (material) | 1 | 27.57 | 27.570 |
| mt38sch070a | Ud | Pinza de plástico, modelo Schlüter-BEKOTEC-THERM-BTZRH 75/100 "SCHLÜTER-SYSTEMS", indicada para la fijación del tubo de 16 mm de diámetro exterior a la placa de nódulos en un ángulo de 45°. (material) | 0.01 | 0.47 | 0.005 |
| mt38sch075a | Ud | Pinza de plástico, modelo Schlüter-BEKOTEC-THERM-BTZRH 17/100 "SCHLÜTER-SYSTEMS", indicada para la fijación del tubo de 16 mm de diámetro exterior a la placa de nódulos en zonas difíciles. (material) | 0.01 | 0.25 | 0.003 |
| mt37sch010aa | m | Tubo de polietileno resistente a la temperatura (PE-RT), con barrera de oxígeno (EVOH), de 16 mm de diámetro exterior y 2 mm de espesor, modelo Schlüter-BEKOTEC-THERM-BTHR 16 RT 70 "SCHLÜTER-SYSTEMS", suministrado en rollos de 70 m de longitud. (material) | 4.444 | 2.98 | 13.243 |
| mt09mal020a | m³ | Mortero autonivelante, con resistencia a compresión de 20 N/mm², resistencia a flexión de 4 N/mm², a base de sulfato cálcico, para espesores de 2,5 a 7,0 cm, usado en nivelación de pisos. (material) | 0.024 | 307.98 | 7.392 |
| mt08aaa010a | m³ | Agua. (material) | 0.004 | 1.83 | 0.007 |
| mt15res300d | m² | Lámina impermeabilizante, desolidarizante y difusora de vapor de agua de polietileno con estructura cuadriculada, de 3 mm de espesor, Schlüter-DITRA 30M "SCHLÜTER-SYSTEMS", revestida de geotextil no tejido en una de sus caras, suministrada en rollos de 30 m de longitud. (material) | 1 | 27.03 | 27.030 |
| mt09mcr010 | kg | Adhesivo cementoso de uso exclusivo para interiores y apto para calefacción por suelo radiante. (material) | 2 | 0.26 | 0.520 |
| mq06pym020 | h | Mezcladora-bombeadora para morteros autonivelantes. (maquinaria) | 0.058 | 11.86 | 0.688 |
| mo004 | h | Técnico calefactor. (mano de obra) | 0.818 | 10.62 | 8.687 |
| mo103 | h | Ayudante calefactor. (mano de obra) | 0.818 | 6.62 | 5.415 |
| mo031 | h | Aplicador de mortero autonivelante. (mano de obra) | 0.061 | 10.34 | 0.631 |
| mo069 | h | Ayudante aplicador de mortero autonivelante. (mano de obra) | 0.061 | 6.62 | 0.404 |
| % | % | Herramienta menor | 2 % | 92.807 | 1.856 |
|  |  | Costes directos |  |  | 94.663 |

Residuos:
- colocación: mt38sch030b; factor de residuo 0.0599286
- colocación: mt17sch010d; factor de residuo 0.024
- colocación: mt09mal020a; factor de residuo 0.0036
- colocación: mt15res300d; factor de residuo 0.03
- colocación: mt09mcr010 Adhesivo cementoso de uso exclusivo para interiores y apto para calefacción por suelo radiante; factor de residuo 0.07

## Recursos

**mt38sch030b** m Cinta perimetral de espuma de polietileno reticulada de celdas cerradas
Datos técnicos: Coste energético 7.776 MJ; Emisión de CO2 0.277 kg; Código LER 17 06 04; Masa del elemento 0.056 kg; Volumen 0.000093 m3
Residuos:
- embalaje: re170203 Plástico. (componente de residuo); rendimiento 0.001 kg; Código LER 17 02 03; Masa del elemento 1 kg; Volumen 0.001667 m3

**mt17sch010d** m² Placa de nódulos
Datos técnicos: Coste energético 66.746 MJ; Emisión de CO2 2.330 kg; Código LER 17 06 04; Masa del elemento 0.69 kg; Volumen 0.00115 m3
Residuos:
- embalaje: re170203 Plástico; rendimiento 0.034 kg

**mt09mal020a** m³ Mortero autonivelante
Datos técnicos: Coste energético 1365.000 MJ; Emisión de CO2 105.000 kg; Código LER 17 01 01; Masa del elemento 2100 kg; Volumen 1.4 m3

**mt08aaa010a** m³ Agua
Datos técnicos: Coste energético 60.000 MJ; Emisión de CO2 30.000 kg

**mt15res300d** m² Lámina impermeabilizante
Datos técnicos: Coste energético 237.632 MJ; Emisión de CO2 8.474 kg; Código LER 17 06 04; Masa del elemento 1.71 kg; Volumen 0.00285 m3
Residuos:
- embalaje: re170203 Plástico; rendimiento 0.034 kg

**mt09mcr010** kg Adhesivo cementoso de uso exclusivo para interiores y apto para calefacción por suelo radiante
Datos técnicos: Coste energético 3.871 MJ; Emisión de CO2 0.344 kg; Código LER 17 09 04; Masa del elemento 1 kg; Volumen 0.000667 m3
Residuos:
- embalaje: re170203 Plástico; rendimiento 0.003 kg
