# Desolidarización bajo piso cerámico o de piedra natural, con láminas nodulares de polietileno

- Propiedad del archivo: CYPE Ingenieros S.A.
- Formato: FIEBDC-3/2016
- Programa: Generador de precios de la construcción. CYPE Ingenieros, S.A.
- Fecha: 25/06/2024
- Ámbito geográfico: Ecuador
- Divisa: USD
- Costes indirectos: 3 %
- Gastos generales: 13 %
- Beneficio industrial: 6 %
- IVA: 12 %

## N Aislamientos e impermeabilizaciones

### NS Desolidarizaciones

#### NSN Suelos

**NSN005** m² Desolidarización bajo piso cerámico o de piedra natural, con láminas nodulares de polietileno.
Desolidarización bajo piso cerámico o de piedra natural, con lámina impermeabilizante, desolidarizante y difusora de vapor de agua de polietileno con estructura cuadriculada, de 3 mm de espesor, Schlüter-DITRA 30M "SCHLÜTER-SYSTEMS", revestida de geotextil no tejido en una de sus caras, fijada al soporte con adhesivo cementoso de fraguado normal, C1, color gris, extendido con llana dentada.
Incluye: Corte y preparación de la lámina desolidarizante. Extendido del adhesivo cementoso sobre la superficie soporte. Colocación de la lámina desolidarizante.
Criterio de medición de proyecto: Superficie medida según documentación gráfica de Proyecto.
Criterio de medición de obra: Se medirá la superficie realmente ejecutada según especificaciones de Proyecto.

| Código | Ud | Descripción | Rendimiento | Precio | Importe |
|---|---|---|---|---|---|
| mt09mcr021g | kg | Adhesivo cementoso de fraguado normal, C1, color gris. (material) | 2 | 0.41 | 0.820 |
| mt15res300d | m² | Lámina impermeabilizante, desolidarizante y difusora de vapor de agua de polietileno con estructura cuadriculada, de 3 mm de espesor, Schlüter-DITRA 30M "SCHLÜTER-SYSTEMS", revestida de geotextil no tejido en una de sus caras, suministrada en rollos de 30 m de longitud. (material) | 1.05 | 27.03 | 28.382 |
| mo029 | h | Aplicador de láminas impermeabilizantes. (mano de obra) | 0.122 | 10.34 | 1.261 |
| mo067 | h | Ayudante aplicador de láminas impermeabilizantes. (mano de obra) | 0.122 | 6.62 | 0.808 |
| % | % | Herramienta menor | 2 % | 31.271 | 0.625 |
|  |  | Costes directos |  |  | 31.896 |

Residuos:
- colocación: mt09mcr021g Adhesivo cementoso de fraguado normal, C1, color gris; factor de residuo 0.07
- colocación: mt15res300d; factor de residuo 0.03

## Recursos

**mt09mcr021g** kg Adhesivo cementoso de fraguado normal, C1, color gris
Datos técnicos: Coste energético 3.871 MJ; Emisión de CO2 0.344 kg; Código LER 17 09 04; Masa del elemento 1 kg; Volumen 0.000667 m3
Residuos:
- embalaje: re170203 Plástico. (componente de residuo); rendimiento 0.003 kg; Código LER 17 02 03; Masa del elemento 1 kg; Volumen 0.001667 m3

**mt15res300d** m² Lámina impermeabilizante
Datos técnicos: Coste energético 237.632 MJ; Emisión de CO2 8.474 kg; Código LER 17 06 04; Masa del elemento 1.71 kg; Volumen 0.00285 m3
Residuos:
- embalaje: re170203 Plástico; rendimiento 0.034 kg
