# Losa nervada con casetón perdido

- Propiedad del archivo: CYPE INGENIEROS, S.A.
- Formato: FIEBDC-3/2002
- Ámbito geográfico: Ecuador
- Divisa: USD
- Costes indirectos: 3.00 %
- Gastos generales: 13.00 %
- Beneficio industrial: 6.00 %
- IVA: 12.00 %

## E Estructuras

### EH Hormigón armado

#### EHR Losas nervadas

**EHR010** m² Losa nervada con casetón perdido.
Losa nervada de hormigón armado con casetón perdido, horizontal, con 15% de zonas macizas, con altura libre de planta de hasta 3 m, canto total 30 = 25+5 cm, realizado con hormigón f'c=210 kg/cm² (21 MPa), clase de exposición F0 S0 P0 C0, tamaño máximo del agregado 12,5 mm, consistencia blanda, preparado en obra, y vaciado con medios manuales, volumen 0,174 m³/m², y acero Grado 60 (fy=4200 kg/cm²) en zona de ábacos, nervios y vigas de borde, cuantía 19 kg/m²; nervios de hormigón en sitio de 10 cm de espesor, intereje 80 cm; bloque de hormigón, 70x23x25 cm; capa de compresión de 5 cm de espesor, con armadura de reparto formada por malla electrosoldada 15x15 cm y Ø 3,5-3,5 mm; montaje y desmontaje de sistema de encofrado continuo, con acabado para revestir, formado por: superficie encofrante de tableros de madera tratada, reforzados con varillas y perfiles, amortizables en 25 usos; estructura soporte horizontal de sopandas metálicas y accesorios de montaje, amortizables en 150 usos y estructura soporte vertical de puntales metálicos, amortizables en 150 usos. Incluso alambre de atar, separadores, líquido desencofrante, para evitar la adherencia del hormigón al encofrado y agente filmógeno, para el curado de hormigones y morteros.
Criterio de valoración económica: El precio incluye el figurado del acero (corte y doblado) en el taller de fabricación, en obra y el armado en el lugar definitivo de su colocación en obra, pero no incluye las columnas.
Incluye: Replanteo del sistema de encofrado. Montaje del sistema de encofrado. Replanteo de la geometría de la planta sobre el encofrado. Colocación de los casetones perdidos. Colocación de las armaduras con separadores homologados. Preparación del hormigón. Vaciado y compactación del hormigón. Regleado y nivelación de la capa de compresión. Curado del hormigón. Desmontaje del sistema de encofrado.
Criterio de medición de proyecto: Superficie medida en verdadera magnitud desde las caras exteriores de las vigas de borde del perímetro, según documentación gráfica de Proyecto, deduciendo los huecos de superficie mayor de 6 m².
Criterio de medición de obra: Se medirá, en verdadera magnitud, desde las caras exteriores de las vigas de borde del perímetro, la superficie realmente ejecutada según especificaciones de Proyecto, deduciendo los huecos de superficie mayor de 6 m². Se consideran incluidos todos los elementos integrantes de la estructura señalados en los planos y detalles del Proyecto.

| Código | Ud | Descripción | Rendimiento | Precio | Importe |
|---|---|---|---|---|---|
| mt08eft030a | m² | Tablero de madera tratada, de 22 mm de espesor, reforzado con varillas y perfiles. (material) | 0.044 | 55.66 | 2.45 |
| mt08eva030 | m² | Estructura soporte para encofrado recuperable, compuesta de: sopandas metálicas y accesorios de montaje. (material) | 0.007 | 124.77 | 0.87 |
| mt50spa081a | Ud | Puntal metálico telescópico, de hasta 3 m de altura. (material) | 0.027 | 23.56 | 0.64 |
| mt08cim030b | m³ | Madera de pino. (material) | 0.003 | 434.89 | 1.30 |
| mt08var060 | kg | Puntas de acero de 20x100 mm. (material) | 0.040 | 10.70 | 0.43 |
| mt08dba010b | l | Agente desmoldeante, a base de aceites especiales, emulsionable en agua, para encofrados metálicos, fenólicos o de madera. (material) | 0.030 | 2.21 | 0.07 |
| mt07cho010l | Ud | Bloque de hormigón, 70x23x25 cm, para losa nervada. Incluso piezas especiales. (material) | 4.244 | 2.21 | 9.38 |
| mt07aco020g | Ud | Separador homologado para losas nervadas. (material) | 1.200 | 0.08 | 0.10 |
| mt07aco060d | kg | Acero en barras corrugadas, Grado 60 (fy=4200 kg/cm²), de varios diámetros, según NTE-INEN-2167 y ASTM A 706. (material) | 19.950 | 1.45 | 28.93 |
| mt08var050 | kg | Alambre galvanizado para atar, de 1,30 mm de diámetro. (material) | 0.190 | 1.84 | 0.35 |
| mt07ame040b | m² | Malla electrosoldada con alambres longitudinales y transversales de 3,5 mm de diámetro espaciados 15x15 cm, según NTE-INEN-2209 y ASTM A 497. (material) | 1.100 | 1.43 | 1.57 |
| mt08aaa010a | m³ | Agua. (material) | 0.044 | 1.84 | 0.08 |
| mt01arg000c | m³ | Arena cribada. (material) | 0.100 | 8.15 | 0.82 |
| mt01arg001ce | m³ | Agregado grueso homogeneizado, de tamaño máximo 12,5 mm. (material) | 0.100 | 13.58 | 1.36 |
| mt08cem000c | kg | Cemento gris en sacos. (material) | 78.201 | 0.17 | 13.29 |
| mt08adt030 | l | Aditivo plastificante para la reducción del agua de amasado del hormigón. (material) | 0.391 | 2.74 | 1.07 |
| mt08cur020a | l | Agente filmógeno, para el curado de hormigones y morteros. (material) | 0.150 | 1.91 | 0.29 |
| mq06hor010 | h | Concretera eléctrica con una capacidad de amasado de 160 l. (maquinaria) | 0.110 | 3.78 | 0.42 |
| op00ciz020 |  | Cizalla para acero en barras corrugadas. | 1.000 | 0.00 | 0.00 |
| op00ata010 |  | Atadora de armadura. | 1.000 | 0.00 | 0.00 |
| op00sie020 |  | Sierra de disco fijo, para mesa de trabajo. | 1.000 | 0.00 | 0.00 |
| au00auh040 |  | Vibrador de hormigón, eléctrico. | 1.000 | 0.00 | 0.00 |
| mo044 | h | Encofrador. (mano de obra) | 0.628 | 11.55 | 7.25 |
| mo091 | h | Ayudante encofrador. (mano de obra) | 0.617 | 7.41 | 4.57 |
| mo043 | h | Fierrero. (mano de obra) | 0.256 | 11.55 | 2.96 |
| mo090 | h | Ayudante fierrero. (mano de obra) | 0.277 | 7.41 | 2.05 |
| mo113 | h | Peón de albañil. (mano de obra) | 0.205 | 6.85 | 1.40 |
| mo112 | h | Peón especializado. (mano de obra) | 0.215 | 6.97 | 1.50 |
| mo045 | h | Maestro de estructura mayor, en el proceso de vaciado. (mano de obra) | 0.044 | 11.55 | 0.51 |
| mo092 | h | Ayudante estructurista, en el proceso de vaciado. (mano de obra) | 0.178 | 7.41 | 1.32 |
| % | % | Herramienta menor | 2 % | 84.98 | 1.70 |
|  |  | Costes directos |  |  | 86.68 |
