# Viga de hormigón armado

- Propiedad del archivo: CYPE INGENIEROS, S.A.
- Formato: FIEBDC-3/2002
- Ámbito geográfico: Ecuador
- Divisa: USD
- Costes indirectos: 3.00 %
- Gastos generales: 13.00 %
- Beneficio industrial: 6.00 %
- IVA: 12.00 %

## E Estructuras

### EH Hormigón armado

#### EHV Vigas

**EHV010** m³ Viga de hormigón armado.
Viga descolgada, recta, de hormigón armado, de 40x60 cm, realizada con hormigón f'c=210 kg/cm² (21 MPa), clase de exposición F0 S0 P0 C0, tamaño máximo del agregado 12,5 mm, consistencia blanda, preparado en obra, y vaciado con medios manuales, y acero Grado 60 (fy=4200 kg/cm²), con una cuantía aproximada de 150 kg/m³; montaje y desmontaje del sistema de encofrado, con acabado para revestir, en planta de hasta 3 m de altura libre, formado por: superficie encofrante de tableros de madera tratada, reforzados con varillas y perfiles, amortizables en 25 usos; estructura soporte horizontal de sopandas metálicas y accesorios de montaje, amortizables en 150 usos y estructura soporte vertical de puntales metálicos, amortizables en 150 usos. Incluso alambre de atar, separadores y líquido desencofrante, para evitar la adherencia del hormigón al encofrado.
Criterio de valoración económica: El precio incluye el figurado del acero (corte y doblado) en el taller de fabricación, en obra y el armado en el lugar definitivo de su colocación en obra.
Incluye: Replanteo. Montaje del sistema de encofrado. Colocación de las armaduras con separadores homologados. Preparación del hormigón. Vaciado y compactación del hormigón. Curado del hormigón. Desmontaje del sistema de encofrado.
Criterio de medición de proyecto: Volumen medido según documentación gráfica de Proyecto.
Criterio de medición de obra: Se medirá el volumen realmente ejecutado según especificaciones de Proyecto.

| Código | Ud | Descripción | Rendimiento | Precio | Importe |
|---|---|---|---|---|---|
| mt08eft030a | m² | Tablero de madera tratada, de 22 mm de espesor, reforzado con varillas y perfiles. (material) | 0.192 | 55.66 | 10.69 |
| mt08eva030 | m² | Estructura soporte para encofrado recuperable, compuesta de: sopandas metálicas y accesorios de montaje. (material) | 0.032 | 124.77 | 3.99 |
| mt50spa081a | Ud | Puntal metálico telescópico, de hasta 3 m de altura. (material) | 0.111 | 23.56 | 2.62 |
| mt08cim030b | m³ | Madera de pino. (material) | 0.013 | 434.89 | 5.65 |
| mt08var060 | kg | Puntas de acero de 20x100 mm. (material) | 0.167 | 10.70 | 1.79 |
| mt08dba010b | l | Agente desmoldeante, a base de aceites especiales, emulsionable en agua, para encofrados metálicos, fenólicos o de madera. (material) | 0.125 | 2.21 | 0.28 |
| mt07aco020c | Ud | Separador homologado para vigas. (material) | 4.000 | 0.11 | 0.44 |
| mt07aco060d | kg | Acero en barras corrugadas, Grado 60 (fy=4200 kg/cm²), de varios diámetros, según NTE-INEN-2167 y ASTM A 706. (material) | 157.500 | 1.45 | 228.38 |
| mt08var050 | kg | Alambre galvanizado para atar, de 1,30 mm de diámetro. (material) | 1.650 | 1.84 | 3.04 |
| mt08aaa010a | m³ | Agua. (material) | 0.252 | 1.84 | 0.46 |
| mt01arg000c | m³ | Arena cribada. (material) | 0.574 | 8.15 | 4.68 |
| mt01arg001ce | m³ | Agregado grueso homogeneizado, de tamaño máximo 12,5 mm. (material) | 0.574 | 13.58 | 7.79 |
| mt08cem000c | kg | Cemento gris en sacos. (material) | 449.434 | 0.17 | 76.40 |
| mt08adt030 | l | Aditivo plastificante para la reducción del agua de amasado del hormigón. (material) | 2.247 | 2.74 | 6.16 |
| mq06hor010 | h | Concretera eléctrica con una capacidad de amasado de 160 l. (maquinaria) | 0.630 | 3.78 | 2.38 |
| op00ciz020 |  | Cizalla para acero en barras corrugadas. | 1.000 | 0.00 | 0.00 |
| op00ata010 |  | Atadora de armadura. | 1.000 | 0.00 | 0.00 |
| op00sie020 |  | Sierra de disco fijo, para mesa de trabajo. | 1.000 | 0.00 | 0.00 |
| au00auh010 |  | Cubilote. | 1.000 | 0.00 | 0.00 |
| au00auh040 |  | Vibrador de hormigón, eléctrico. | 1.000 | 0.00 | 0.00 |
| mo044 | h | Encofrador. (mano de obra) | 2.336 | 11.55 | 26.98 |
| mo091 | h | Ayudante encofrador. (mano de obra) | 2.336 | 7.41 | 17.31 |
| mo043 | h | Fierrero. (mano de obra) | 1.615 | 11.55 | 18.65 |
| mo090 | h | Ayudante fierrero. (mano de obra) | 1.749 | 7.41 | 12.96 |
| mo113 | h | Peón de albañil. (mano de obra) | 1.177 | 6.85 | 8.06 |
| mo112 | h | Peón especializado. (mano de obra) | 1.233 | 6.97 | 8.59 |
| mo045 | h | Maestro de estructura mayor, en el proceso de vaciado. (mano de obra) | 0.381 | 11.55 | 4.40 |
| mo092 | h | Ayudante estructurista, en el proceso de vaciado. (mano de obra) | 1.536 | 7.41 | 11.38 |
| % | % | Herramienta menor | 2 % | 463.08 | 9.26 |
|  |  | Costes directos |  |  | 472.34 |
