# Control centralizado

- Propiedad del archivo: CYPE INGENIEROS, S.A.
- Formato: FIEBDC-3/2002
- Ámbito geográfico: Ecuador
- Divisa: USD
- Costes indirectos: 3.00 %
- Gastos generales: 13.00 %
- Beneficio industrial: 6.00 %
- IVA: 12.00 %

## I Instalaciones

### IB Sistemas de climatización

#### IBP Sistema VRF (Toshiba)

**IBP530** Ud Control centralizado.
Interfaz de integración con BMS, con protocolo de comunicación KNX, para control e integración de sistema VRF en el sistema de gestión del edificio, para 16 unidades interiores de aire acondicionado conectadas a una red TCC-Link, modelo INKNXTOS016O000 "TOSHIBA".
Criterio de valoración económica: El precio no incluye la canalización ni el cableado eléctrico de alimentación.
Incluye: Replanteo. Colocación y fijación. Colocación y fijación de los accesorios. Conexionado.
Criterio de medición de proyecto: Número de unidades previstas, según documentación gráfica de Proyecto.
Criterio de medición de obra: Se medirá el número de unidades realmente ejecutadas según especificaciones de Proyecto.

| Código | Ud | Descripción | Rendimiento | Precio | Importe |
|---|---|---|---|---|---|
| mt42tsb712a | Ud | Interfaz de integración con BMS, con protocolo de comunicación KNX, para control e integración de sistema VRF en el sistema de gestión del edificio, para 16 unidades interiores de aire acondicionado conectadas a una red TCC-Link, modelo INKNXTOS016O000 "TOSHIBA". (material) | 1.000 | 3912.84 | 3912.84 |
| mo005 | h | Técnico instalador de climatización. (mano de obra) | 1.204 | 10.62 | 12.79 |
| mo104 | h | Ayudante instalador de climatización. (mano de obra) | 1.204 | 6.62 | 7.97 |
| % | % | Herramienta menor | 2 % | 3933.60 | 78.67 |
|  |  | Costes directos |  |  | 4012.27 |
