# Unidad exterior de aire acondicionado, sistema aire-aire multi-split

- Propiedad del archivo: CYPE INGENIEROS, S.A.
- Formato: FIEBDC-3/2002
- Ámbito geográfico: Ecuador
- Divisa: USD
- Costes indirectos: 3.00 %
- Gastos generales: 13.00 %
- Beneficio industrial: 6.00 %
- IVA: 12.00 %

## I Instalaciones

### IC Calefacción, refrigeración, climatización y A.C.S.

#### ICN Unidades autónomas de climatización

**ICN150** Ud Unidad exterior de aire acondicionado, sistema aire-aire multi-split.
Unidad exterior de aire acondicionado, sistema aire-aire multi-split, para gas R-32, bomba de calor, alimentación monofásica (230V/50Hz), modelo Multi 3M18 "TOSHIBA", potencia frigorífica nominal 5,2 kW (temperatura de bulbo seco del aire interior 27°C, temperatura de bulbo húmedo del aire interior 19°C, temperatura de bulbo seco del aire exterior 35°C, temperatura de bulbo húmedo del aire exterior 24°C), potencia frigorífica mínima/máxima: 2/7,5 kW, consumo eléctrico nominal en refrigeración 1 kW, EER 5,2, SEER 8,6 (clase A+++), potencia calorífica nominal 6,8 kW (temperatura de bulbo seco del aire interior 20°C, temperatura de bulbo seco del aire exterior 7°C, temperatura de bulbo húmedo del aire exterior 6°C), potencia calorífica mínima/máxima: 1,9/8,3 kW, consumo eléctrico nominal en calefacción 1,58 kW, COP 4,3, SCOP 4,8 (clase A++), con capacidad de conexión de hasta 3 unidades interiores, compresor tipo DC Twin Rotary, con tecnología Inverter, caudal de aire 2600 m³/h, presión sonora en refrigeración 48 dBA, presión sonora en calefacción 52 dBA, potencia sonora en refrigeración 61 dBA, potencia sonora en calefacción 65 dBA, dimensiones 630x800x300 mm, peso 44 kg, diámetro de conexión de las tuberías de gas 3/8" y 1/2", diámetro de conexión de las tuberías de líquido 1/4", longitud máxima de tubería 25 m, diferencia máxima de altura entre la unidad exterior y las unidades interiores 10 m. Incluso elementos antivibratorios de suelo.
Criterio de valoración económica: El precio no incluye la canalización ni el cableado eléctrico de alimentación.
Incluye: Replanteo. Colocación y fijación. Conexión a las líneas frigoríficas. Conexión a la red eléctrica. Conexión a la red de desagüe. Puesta en marcha.
Criterio de medición de proyecto: Número de unidades previstas, según documentación gráfica de Proyecto.
Criterio de medición de obra: Se medirá el número de unidades realmente ejecutadas según especificaciones de Proyecto.

| Código | Ud | Descripción | Rendimiento | Precio | Importe |
|---|---|---|---|---|---|
| mt42tsb476k | Ud | Unidad exterior de aire acondicionado, sistema aire-aire multi-split, para gas R-32, bomba de calor, alimentación monofásica (230V/50Hz), modelo Multi 3M18 "TOSHIBA", potencia frigorífica nominal 5,2 kW (temperatura de bulbo seco del aire interior 27°C, temperatura de bulbo húmedo del aire interior 19°C, temperatura de bulbo seco del aire exterior 35°C, temperatura de bulbo húmedo del aire exterior 24°C), potencia frigorífica mínima/máxima: 2/7,5 kW, consumo eléctrico nominal en refrigeración 1 kW, EER 5,2, SEER 8,6 (clase A+++), potencia calorífica nominal 6,8 kW (temperatura de bulbo seco del aire interior 20°C, temperatura de bulbo seco del aire exterior 7°C, temperatura de bulbo húmedo del aire exterior 6°C), potencia calorífica mínima/máxima: 1,9/8,3 kW, consumo eléctrico nominal en calefacción 1,58 kW, COP 4,3, SCOP 4,8 (clase A++), con capacidad de conexión de hasta 3 unidades interiores, compresor tipo DC Twin Rotary, con tecnología Inverter, caudal de aire 2600 m³/h, presión sonora en refrigeración 48 dBA, presión sonora en calefacción 52 dBA, potencia sonora en refrigeración 61 dBA, potencia sonora en calefacción 65 dBA, dimensiones 630x800x300 mm, peso 44 kg, diámetro de conexión de las tuberías de gas 3/8" y 1/2", diámetro de conexión de las tuberías de líquido 1/4", longitud máxima de tubería 25 m, diferencia máxima de altura entre la unidad exterior y las unidades interiores 10 m. (material) | 1.000 | 2808.36 | 2808.36 |
| mt42www080 | Ud | Kit de amortiguadores antivibración de suelo, formado por cuatro amortiguadores de caucho, con sus tornillos, tuercas y arandelas correspondientes. (material) | 1.000 | 11.26 | 11.26 |
| mo005 | h | Técnico instalador de climatización. (mano de obra) | 1.204 | 10.62 | 12.79 |
| mo104 | h | Ayudante instalador de climatización. (mano de obra) | 1.204 | 6.62 | 7.97 |
| % | % | Herramienta menor | 2 % | 2840.38 | 56.81 |
|  |  | Costes directos |  |  | 2897.19 |
