# Control centralizado

- Propiedad del archivo: CYPE Ingenieros S.A.
- Formato: FIEBDC-3/2016
- Programa: Generador de precios de la construcción. CYPE Ingenieros, S.A.
- Fecha: 25/06/2024
- Ámbito geográfico: Ecuador
- Divisa: USD
- Costes indirectos: 3 %
- Gastos generales: 13 %
- Beneficio industrial: 6 %
- IVA: 12 %

## I Instalaciones

### IB Sistemas de climatización

#### IBP Sistema VRF (Toshiba)

**IBP530** Ud Control centralizado.
Control remoto central con pantalla táctil capacitiva de 12,1", para control de hasta 512 unidades interiores de aire acondicionado conectadas a una red TCC-Link, modelo BMS-CT5121E "TOSHIBA", de 255x323x49 mm, con conexión a interface con entradas y salidas digitales para alarmas de fuego, contactos de ventana y otros, restricción de niveles de libertad al mando individual desde el central, control de arranque y detención, gestión central y local, ajuste de temperatura, modo de funcionamiento (refrigeración, calefacción o ventilación), programación horaria individual semanal con días especiales, histórico de alarmas y funciones de ahorro y monitorización de energía. Accesorios: adaptador para conexión de control remoto central BMS-CT5121E con la red TCC-Link, modelo BMS-IFLSV4E.
Criterio de valoración económica: El precio no incluye la canalización ni el cableado eléctrico de alimentación.
Incluye: Replanteo. Colocación y fijación. Colocación y fijación de los accesorios. Conexionado.
Criterio de medición de proyecto: Número de unidades previstas, según documentación gráfica de Proyecto.
Criterio de medición de obra: Se medirá el número de unidades realmente ejecutadas según especificaciones de Proyecto.

| Código | Ud | Descripción | Rendimiento | Precio | Importe |
|---|---|---|---|---|---|
| mt42tsb680a | Ud | Control remoto central con pantalla táctil capacitiva de 12,1", para control de hasta 512 unidades interiores de aire acondicionado conectadas a una red TCC-Link, modelo BMS-CT5121E "TOSHIBA", de 255x323x49 mm, con conexión a interface con entradas y salidas digitales para alarmas de fuego, contactos de ventana y otros, restricción de niveles de libertad al mando individual desde el central, control de arranque y detención, gestión central y local, ajuste de temperatura, modo de funcionamiento (refrigeración, calefacción o ventilación), programación horaria individual semanal con días especiales, histórico de alarmas y funciones de ahorro y monitorización de energía. (material) | 1 | 10612.93 | 10612.930 |
| mt42tsb004a | Ud | Adaptador para conexión de control remoto central BMS-CT5121E con la red TCC-Link, modelo BMS-IFLSV4E "TOSHIBA". (material) | 1 | 2009.18 | 2009.180 |
| mo005 | h | Técnico instalador de climatización. (mano de obra) | 1.204 | 10.62 | 12.786 |
| mo104 | h | Ayudante instalador de climatización. (mano de obra) | 1.204 | 6.62 | 7.970 |
| % | % | Herramienta menor | 2 % | 12642.866 | 252.857 |
|  |  | Costes directos |  |  | 12895.723 |
